# 1.BA Entwässerung Selmigerheideschule
Angebotsaufforderung (GAEB 90, DA83)
Währung: EUR

## 1. Bauabschnitt_Abgabe28.10.2025
Datum: 12.11.25

### 1 Baustelleneinrichtung u. Verkehrssicherung

#### 1.1 Baustelleneinrichtung u. Verkehrssicherung

**1.1.10 Baustelle einrichten und vorhalten**
Geräte, Werkzeuge und sonstige Betriebsmittel, die zur
vertragsgemäßen Durchführung der Bauleistungen
erforderlich sind, auf die Baustelle bringen,
bereitstellen und - soweit der Geräteeinsatz nicht
gesondert berechnet wird - betriebsfertig aufstellen
einschl. der dafür notwendigen Arbeiten. Die
erforderlichen festen Anlagen herstellen.
Baubüros, Unterkünfte, Werkstätten, Lagerschuppen und
dgl., soweit für den AN erforderlich, antransportieren,
aufbauen und einrichten. Strom-, Wasser-,
Fernsprechanschluß sowie Entsor- gungseinrichtungen und
dgl. für die Baustelle, soweit erforderlich,
herstellen.
Bei Bedarf Zufahrtswege zur Baustelle sowie
Lagerplätze, sonstige Platzbefestigungen und Wege im
Baustellenbereich anlegen. Oberbodenarbeiten einschl.
Beseitigen von Aufwuchs für die Baustelleneinrichtung,
soweit erforderlich, ausführen. Flächen beschaffen,
sofern die vom AG zur Verfügung gestellten nicht
ausreichen.
Die für die Durchführung der Bauarbeiten erforderlichen
Baustellenein- und ausfahrten sind gegen Beschädigungen
zu schützen und nach Beendigung der Arbeiten ggf. in
den ursprünglichen Zustand wiederherzustellen.
Die Vorschriften der Arbeitsstättenverordnung, die UVV
sowie die Sicherheitsregeln für Arbeiten in
umschlossenen Räumen von abwassertechnischen Anlagen
sind besonders zu beachten.
Kosten für Vorhalten, Unterhalten und Betreiben der
Geräte, Anlagen und Einrichtungen einschl. Mieten,
Pacht, Gebühren und dgl. werden nicht mit dieser
Pauschale, sondern mit den Einheitspreisen der
betreffenden Teilleistungen vergütet.
Die Vergütung der Baustelleneinrichtung erfolgt
anteilig entsprechend dem Baufortschritt.
Menge: 1,000 psch

**1.1.20 Baustelle räumen**
Abbau der in gesonderter Position eingerichteten
Baustelleneinrichtung sowie Wiederherstellen aller für
die Einrichtung benötigter Flächen in den
ursprünglichen Zustand und abgelten aller Ansprüche
Dritter. Mit der Schlußrechnung hat der AN die
Bescheinigung evtl. betroffener privater
Grundstückseigentümer beizubringen, daß der
ursprüngliche Zustand wieder hergestellt ist.
Die Zahlung der Vergütung erfolgt erst nach Vorlage
dieser Erklärung.
Menge: 1,000 psch

**1.1.30 Elektronisches Aufmaß / Abrechnung Neue Oberfläche**
Elektronisches Aufmaß/ Abrechnung neue Oberflächen
Aufmaß und Abrechnung mittels EDM-Gerät
aller Oberflächen nach Fertigstellung der
Bauleistungen;
Aufmaß durch ein anerkanntes Vermessungsbüro.
Aufzumessen sind:
  alle öffentliche, sichtbare befestigte und
unbefestigte  Verkehrsflächen;
  angrenzende und bearbeitete Privatflächen;
  jeweils getrennt nach Material und LV-Positionen;
  Grünflächen, Bäume, Entwässerungseinrichtungen,
  Möblierung, Beleuchtung, Ver- und
Entsorgungseinrichtungen, Beschilderung;
Alle während der Bauzeit zu tätigenden Aufmaße bleiben
hiervon unbenommen.
Der Zeitpunkt der gemeinsamen Vermessung ist
rechtzeitig mit dem AG abzustimmen.
Das Aufmaß ist vom AG und AN anzuerkennen.
Mittels der Aufnahmedaten ist im CAD-Verfahren der
Abrechnungsplan/die Abrechnungspläne (M. 1:250,
Detailpunkte M 1:100) jeweils in 3-facher Ausfertigung
zu erstellen.
Mittels der Aufnahmedaten ist die Flächen- und
Strecken- ermittlung gemäß den Positionen des LV
vorzunehmen.
Die so ermittelten Daten sind in die Massenermittlung
zu übernehmen. Angleichungsbereiche, Fugen,
Schnittkanten usw. an allen Oberflächenbefestigungen
werden mit normalem Aufmaß erfasst.
Diese Angaben sind jedoch unter Angabe der Einzellängen
in die Abrechnungspläne einzutragen.
Die gemessenen UTM / ETRS89 Koordinaten sind
fachgerecht aufzunehmen.
Nach Abschluss der Messungen sind die Daten in den
Formaten DXF und DWG  dem AG auf einem geeigneten
elektronischen Datenträger/ Speichermedien zu
übergeben. Einschließlich aller Nebenarbeiten und der
benötigten Materialien.
Gesamte Baufläche ca. 1.600 m²
Menge: 1,000 psch

**1.1.40 Bestands- u. Abrechnungsunterlagen (Kanal)**
Bestands- und Abrechnungsunterlagen herstellen.
Die Bestands- und Abrechnungsunterlagen sind gemäß
Vorgabe des AG herzustellen und zur Abnahme (gem. VOB/B
§ 12) dem AG zu übergeben.

Das Einmessen der Lage- und Höhendaten ist von einem
Vermessungsbüro durchzuführen.

Zu messen sind: Kanaldeckel Mitte der Schächte von
Hauptkanal sowie private Revisionsschächte,
Schachtsohle in der Mitte des Schachtes (bei
Rundschächten), Sohlhöhe Zulauf und Sohlhöhe Ablauf
getrennt bei wesentlichen Höhenunterschieden (u.a.
Absturzschächte), vollständige digitale Darstellung mit
Zu- und Abläufen bei nicht kreisförmigen
Sonderbauwerken, Straßeneinläufe, Sonderbauwerke
(Ausläufe, Staukanäle, Mulden, RKBs, RRBs etc. sind in
Absprache mit dem AG sinnvoll aufzunehmen.
Schachtnummerierungen sind beim AG zu erfragen.
Die Vermessung der Erschließungsanlage muss in
Verbindung mit den Daten der Inspektion eine
vollständige Integration ins Kanalkataster des AG´s
ermöglichen.

Vor Fertigstellung der Bestands- und
Abrechnungszeichnung ist dem AG (Bauleitung) zwecks
Prüfung ein Vorabzug (DWG und PDF Format) einzureichen.

Das Digitale Aufmaß erfolgt mit Übergabe in den
Formaten DXF und DWG sowie die Schächte als
Koordinatenliste.
Georeferenzierung der Vermessung im UTM ETRS
Koordinatensystem.

Die Bestands- und Abrechnungszeichnung (Lageplan
einschließlich Längsschnitt) ist in den Formaten DXF
und DWG sowie in 2facher Papierausfertigung im Maßstab
1:500, 1:500/100 oder 1:1000/100 und mit geeigneten
elektronischen Datenträger/ Speichermedien zu
übergeben.

Haltungslängen RW:  ca. 18 m Betonrohre, ca. 50 m
PP-Rohre
Anzahl Schächte RW: ca. 6 St.
Haltungslängen SW:  ca. 150 m PP-Rohre
Anzahl Schächte SW: ca. 5 St.
Menge: 1,000 psch

*Hinweis*
Vorbemerkungen:
Hierbei handelt sich um einzelne Elemente für die
Baustellensicherung.
Versetzen der Verkehrszeichen etc.:
Als Versetzen gilt nicht das zeitweilige Umstellen der
Elemente infolge der Arbeiten durch den Auftragnehmer.
Beispiel: Umstellen eines VZ oder einer Bake, damit ein
Arbeitsgerät in den Baustellenbereich einfahren kann.
Versetzen ist das dauerhafte Umsetzen der Elemente der
Baustellensicherung infolge des Arbeitsfortgangs der
Baumaßnahmen in einen neuen Arbeitsbereich /-abschnitt.
Das Versetzen bedarf einer "Verkehrlichen Anordnung"
der Straßenverkehrsbehörde.

**1.1.50 Verkehrszeichen aufstellen, vorhalten, abfahren**
Verkehrszeichen aufstellen, vorhalten und nach
Beendigung der Arbeiten laden und abfahren.
Beschilderungsgröße: 0,51 bis 1,0 m²
Verkehrszeichen nach RAL-Gütezeichen,
Folie Typ 1:' nach Angabe AG '
Aufstellort:' nach Angabe des AG außerhalb der
Baustelle, inner- und außerhalb des Stadtgebiet  '
Die Aufstellung erfolgt an einen vorhandenen Masten
montiert,  standfest auf mobilen Pfosten oder
gleichwertig.
Menge: 5,000 St

**1.1.60 Standfesten Bauzaun aufstellen**
Bauzaun, H = mind. 2,00 m, Stahlzaun mit mobilen
Fundamenten, Einzelelemente miteinander verschraubt, zu
anschließenden Einfriedungen unverrückbar anzuschließen
(Stahldraht mit min. 3 mm Dicke), liefern und in
Teilmengen in Abstimmung mit der Bauleitung aufstellen.
Vorhalten während der gesamten Bauzeit des AN, erst auf
besondere Anweisung des AG Räumen nach Abschluß der
Arbeiten bzw. nach Fertigstellung von Teilleistungen.
Durch mehrmaliges Umsetzen der Zaunanlagen entsprechend
des Baufortschrittes ist während der Bauzeit die
Baustelle vor dem Betreten durch Unbefugte zu sichern.
Der Zaun muß während der Dunkelheit entsprechend der
STVO ausreichend beleuchtet sein.
Zaunfeld: ca. Breite 3500 mm x Höhe 2000 mm
Abgerechnet wird nach gelieferten und aufgestellten
Zaunelementen x Elementlänge die im Bauablauf einmalig
maximal notwendige Zaunlänge.
Bereich: Für die Verkehrsführung der Schülerinnen und
Schüler.
Bauzaun beidseitig zur Verkehrsführung siehe Plan.
Menge: 200,000 m

**1.1.70 Zulage doppelflügeliges Zauntor**
Mobilzauntor, H = mind. 2,0 m, Stahlzaun mit mobilen
Fundamenten, Einzelelemente miteinander verschraubt zur
Absicherung der Bereitstellungsfläche, (Stahldraht mit
min. 3 mm Dicke), liefern und in Abstimmung mit der
Bauleitung aufstellen. Vorhalten während der gesamten
Bauzeit des AN, erst auf besondere Anweisung des AG
Räumen nach Abschluß der Arbeiten bzw. nach
Fertigstellung von Teilleistungen. Durch mehrmaliges
Umsetzen der Zaunanlagen entsprechend des
Baufortschrittes ist während der Bauzeit die Baustelle
vor dem Betreten durch Unbefugte zu sichern. Der Zaun
muß während der Dunkelheit entsprechend der STVO
ausreichend beleuchtet sein.
Mit einem Schlossriegel und Vorhängeschloss
abschließbar
Höhe: ca 2000 mm
Länge: ca. 5500 mm
Material: Stahl, verzinkt
Tiefe: 750 mm
Öffnungsweite: min 4,2m
Öffnungsgrad: nach innen: 90°, nach außen: 145°
geeignet für: alle 2 m hohen Bauzäune mit 42 mm
Standrohr
Menge: 1,000 St

**1.1.80 Absperrschranken aufstellen, vorhalten, abfahren**
Absperrschranken/Absturzsicherung aufstellen
vorhalten und nach Beendigung der Arbeiten laden und
abfahren; Umsetzen der
Absperrschranken/Absturzsicherung
entsprechend dem Baufortschritt. Die Vergütung/ das
Aufmaß erfolgt nur einmalig für den längsten laufenden
Bauabschnitt bzw. die größte Anzahl der aufgestellten
Absperreinrichtungen.
Schrankenzaunelemente:
Höhe: ca. 1,20 m
TL-Absturzsicherung gem. TL Absperrschranken aus
hellem, schlagfestem Kunststoff (HDPE) mit VZ 600,
Höhe 250 mm;
dicht nebeneinander liegenden, senkrechten
Sichtblenden, sowie 100 mm hoher Tastleiste
einschließlich Z 600;
mit Fußplattenhalter für beengte Verhältnisse und der
erforderlichen Beleuchtung; Als Zulage zur Position/zu
der Position "Verkehrszeichen aufstellen"
Bereich: ' Baubereich und  Baustelle'
Menge: 80,000 m

**1.1.90 Bäume sichern, D = 16 - 30 cm, Bretterversch.**
Bäume gegen Beschädigung sichern.
Stammschutz mit lückenloser Bretterverschalung aus
Holzbrettern 3/10 cm. Einschließlich vorhalten, abbauen
und abfahren. Brettlänge: ca. 2,50 m
Schutz der Rinde mit ausreichend dicken Juteseilen oder
Dränagerohren. Abstand ca. 40 cm. Für Stammdurchmesser
16 bis 30 cm
Die Schutzvorrichtung darf am Baumstamm nicht
mechanisch befestigt und nicht unmittelbar auf den
Wurzelanlauf aufgesetzt werden. Die Richtlinie für die
Anlage von  Straßen, Teil: Landschaftsgestaltung,
Abschn. 4 RAS-LG4): "Schutz von Bäumen und Sträuchern
im Bereich von Baustellen" sind Vertragsbestandteil und
sind unbedingt zu beachten.
Menge: 2,000 St

**1.1.100 Bäume sichern, D= 31- 80 cm, Brettversch.**
Leistung wie zuvor beschrieben, jedoch Bäume mit
Stammdurchmesser 31-80 cm
Menge: 5,000 St

**1.1.110 Grabenüberfahrt herstellen**
Grabenüberfahrt über offenen Graben herstellen,
während der Bauzeit unterhalten, abbauen und
wiederherstellen der Verkehrsflächen.

Material: Stahlplatten, statisch ausgelegt für
Schwerlastverkehr;
einschließlich Herstellung der Auflager und seitlicher
Verkehrssicherung sowie Beleuchtung

Fahrbahnbreite Überfahrt: ' ca. 5,0 ' m
Grabenbreite: bis ' ca. 2,0 ' m
Stahlplatten in Verkehrsfläche statisch fest einbinden.
Ausführung nur auf besondere Anweisung des AG.
Bereich: 'Provisorien bspw. Kanalgräben- und baugruben'
Menge: 1,000 St

**1.1.120 Grabenüberfahrt umlegen**
Vorhandene Grabenüberfahrt umlegen
und an neuer Stelle innerhalb der Baustelle wie vor
beschrieben  herstellen.
Einschließlich Zwischenlagerung.
Menge: 5,000 St

**1.1.130 Fußgängerüberweg über Graben herstellen**
Fußgängerüberweg über offenen Graben herstellen,
während der Bauzeit vorhalten, unterhalten, abbauen und
nach Beendigung der Arbeiten laden und abfahren.
Wiederherstellen der Verkehrsflächen.
Material: Stahl / Holz mit Saumbohlen,
  Geländer, 90 cm mit Mittelholm,
  einschließlich seitlicher Verkehrssicherung und
  Beleuchtung;
Breite Überweg:  ca. 1,25 m
Grabenbreite:  ca. 2,50 m
Ausführung nur auf besondere Anweisung des AG.
Bereich: ' Baubereich und Baustelle '
Menge: 2,000 St

**1.1.140 Fußgängerüberweg umlegen**
Vorhandenen Fußgängerüberweg umlegen
und an neuer Stelle innerhalb der Baustelle wie vor
beschrieben  herstellen.
Einschließlich Zwischenlagerung.
Menge: 2,000 St

**1.1.150 Beton/Stahlbeton über Gelände abbrechen**
Beton/Stahlbeton über Gelände abbrechen und abfahren,
Beton einschließlich Bewehrung bis zu einer Stärke von
50 cm in Teilflächen abbrechen und zerkleinern.
Material mit Nachweis entsorgen oder ordnungsgemäß
wiederverwerten.
Menge: 2,000 m3

**1.1.160 Beton/Stahlbeton unter Gelände abbrechen**
Beton/Stahlbeton unter Gelände abbrechen, zerkleinern
und abfahren.
Beton in Teilflächen/Abschnittsweise abbrechen.
Material mit Nachweis entsorgen oder ordnungsgemäß
wiederverwerten.
Menge: 4,000 m3

**1.1.170 Vordach abbrechen und entsorgen**
Abbruch des bestehenden Vordaches, besthend aus
Dachkonstruktion (Holz/Metall), Stahlstützen
(feuerverzinkt), Regenfallrohre und Fundamenten.
Anzahl der Stützen/ Fundamente = 12
Einschließlich Rückbau der Fundamente und verfüllung
der Fundamentgruben mit Schotter 0/32, lagenweise
verdichten.
Abmessung der Fundamente = 1,00 x 0,80 x 0,80 cm
Sortenreine Trennung, Abtransport und fachgerechte
Entsorgung aller Abbruchmaterialien (Metall, Holz,
Beton, Bauschutt) gemäß den geltenden Vorschriften.
Sämtliche Transporte, Deponie- und Entsorgungskosten
sind im Preis enthalten.
Absicherung der Arbeitsstelle während der Ausführung.
Herstellung einer ebenen und standsicheren Oberfläche
nach Abschluss der Arbeiten.
Menge: 1,000 psch

**1.1.180 Abfall entsorgen Gemischte Bauabfälle**
Abfall auf der Baustelle aufsammeln, laden, zum
Entsorgungsunternehmer transportieren, abladen und
entsorgen. Abfall = Gemischte Bau- und Abbruchabfälle
(Steine, Holz etc.). Bauschutt, Tragschichtreste etc.
unter Gelände wird über die entsprechenden
Erdbaupositionen abgerechnet. Verwertung oder
Entsorgung nach Wahl des AN mit Nachweis der
fachgerechten Entsorgung oder Wiederverwendung.
Gebühren der Entsorgungsanlage sind einzurechnen.
Abgerechnet wird nach Entsorgungsnachweisen. Die
Position wird nur nach Ankündigung bei der
Bauüberwachung ausgeführt. Behinderungen des AN durch
Abfall anderer am Bau Beteiligter sind rechtzeitig
anzukündigen, so dass der Abfall durch den jeweiligen
Verursacher entsorgt werden kann.
Menge: 3,000 m3

**1.1.190 Abfall entsorgen Gemischte Siedlungsabfälle**
Abfall auf der Baustelle aufsammeln, laden, zum
Entsorgungsunternehmer transportieren, abladen und
entsorgen. Abfall = Gemischte Siedlungsabfälle
(Plastiktüten, Planen etc.). Verwertung oder Entsorgung
nach Wahl des AN mit Nachweis der fachgerechten
Entsorgung oder Wiederverwendung. Gebühren der
Entsorgungsanlage sind einzurechnen. Abgerechnet wird
nach Entsorgungsnachweisen. Die Position wird nur nach
Ankündigung bei der Bauüberwachung ausgeführt.
Behinderungen des AN durch Abfall anderer am Bau
Beteiligter sind rechtzeitig anzukündigen, so dass der
Abfall durch den jeweiligen Verursacher entsorgt werden
kann.
Menge: 3,000 m3

**1.1.200 Fahrradbügel aufnehmen und zwischenlagern**
Fahrradanlehnbügel aufnehmen und zwischenlagern.
Anlehnbügel aus Rundrohr, mit Knieholm.
Bügelbreite:  1000 mm
Gesamthöhe:  1200 mm
Fundamente abbrechen und nach Wahl des AN verwerten.
Material: Stahl feuerverzinkt
Menge: 2,000 St

**1.1.210 Stabgitterzaun aufnehmen, lagern und wiederversetzen**
Zaun aufnehmen, säubern, zwischenlagern und nach
Abschluss der Kanalbauarbeiten wieder aufbauen.
Zaunmaterial:'Stabgitterzaun aus Metall'
Zaunhöhe: ca.'1,80 m bis 2,00' m
Pfostenmaterial:'Metall, 60x40 mml'
Pfostenabstand: ca.'2,50 ' m
Fundamente: 'Einzelfundamente mit frostsicherer Tiefe';
Den Zaun inkl. der Fudamente und aller Montageteile
aufnehmen und im Baustellenbereich sicher
zwischerlagern. Die Fundamente von den Pfosten
abbrechen und zur freien Verwendung des AN abfahren.
Nach Beendigung der Arbeiten den Zaun wieder
fachgerecht inkl. aller Montage- und Fundamentarbeiten
aufstellen.
Die entstandenen Pfosten/Fundamentlöcher mit im Baufeld
lagernden Boden verfüllen und verdichten. Erdarbeiten
in Homogenbereich H1 durchführen.
Menge: 10,000 m

**1.1.220 Müllabfuhr**
In Abstimmung mit dem Entsorger hat der AN für die
Dauer der Bauzeit die Müllgefäße/ -container,
Biotonnen, gelbe Säcke, etc. des nicht anfahrbaren
Anliegergrundstücks an den Abfuhrtagen an eine für
Müllfahrzeuge erreichbare, zentrale Stelle zu befördern
und nach Entleerung wieder zurück zu transportieren.
Ca. 1 Grundstück
Die Abstimmung mit den Entsorgungsunternehmen und den
Anliegern hat rechtzeitig zu erfolgen.
Bei Bedarf ist der Abfallkalender bei der Stadt
erhältlich.
50 v.H. der Pauschale werden nach der Einrichtung der
Baustelle, der Rest nach Räumen der Baustelle vergütet.
Menge: 1,000 psch

**1.1.230 Köcher f. Standmast herstellen, Hüllrohr DN 300**
Köcherrohr DN300 für erdversetzten Beleuchtungsmast
herstellen.
Die Baugrube ausheben, den Aushub zu freien Verwendung
des AN abfahren.
Köcher aus Kunststoffrohr DN 300 mm senkrecht
aufstellen, Tiefe bis ca. 200 cm u. FOK/GOK (OK Rohr
ca. - 20 cm)
Mit Beton C 20/25, unbewehrt befestigen.
Zur Kabeleinführung ein PE-Leerrohr, DN 160 bis ca. 60
cm u. GOK bzw. in das Hüllrohr einführen. Erdarbeiten
in Boden gem. Homogenbereich I durchführen.
Die Baugrube mit sandigen Boden verfüllen und
verdichten. Lieferung aller Materialien durch den AN.
Das Einsetzen des Beleuchtungsmastes wird gesondert
vergütet.
Aufstellort: Zur Ausleuchtung der Verkehrsführung für
die Schülerinnen und Schüler, nähe Turnhalle.
Menge: 1,000 St

**1.1.240 Beleuchtungsmast 10,0 m versetzen**
Beleuchtungsmast des AG versetzen
Maste werden durch AN vom Lagerplatz der Stadt
abgeholt.
Mastart: Aufsatzmast
Lichtpunkthöhe: ca. 8,00 bis 12,00 m; Erdlänge: ca.1,20
m
Gewicht: ca. 150 bis 200 kg
Den Beleuchtungsmast höhen-, lot- und fluchtgerecht
aufstellen und fixieren. Die Kabel  bis OK Mastklappe
einziehen.
Die Hohlraum zwischen Mast und PE-Rohr mit vom AN zu
liefernden Kiessand 0/8 verfüllen und verdichten.  Die
Baugrube um den Mast, dem Aufbau entsprechend, mit vom
AN zu liefernden gebr. Naturgestein 0/45 verfüllen und
lagenweise verdichten.
Aufstellort: Zur Ausleuchtung der Verkehrsführung für
die Schülerinnen und Schüler, nähe Turnhalle.
Menge: 1,000 St

### 2 RW Regenwasseranlagen

#### 2.1 Rückbau/ Bestandssicherung

**2.1.10 Oberbau aufnehmen und abfahren**
Oberbau aus ungebundender Schütt- bzw. Setzpacklage
einschl. recyclefähigem Oberbaumaterial ( z.B.
Bordsteine, Platten, Beton, Pflaster, Rasengitterfugensteine usw.)
aufbrechen, aufladen und zur Entsorgung gem.
Baubeschreibung der Baumaßnahme abfahren.

Boden des Homogenbereichs 1
(Bodenklasse 3 bis 4 gem VOB/DIN 18300).

Materialien gem. beigefügtem Baugrundgutachten bis
einschl. BM-0 nach EBV

Schichtdicke des ungebundenen Oberbaus ca. 30 bis 50
cm.
Abgerechnet wird nach Abtragsprofilen bzw. örtlichem
Aufmaß.
Auf Anordnung des AG heraussortiertes Material wird
gesondert vergütet.

Bereich: Kanaltrasse
Menge: 60,000 m3

**2.1.20 Zulage bit. Decke aufnehmen**
Bit. Decke aufnehmen,
ohne Unterbau,
mit bit. Tragschicht.
Aufbruchtiefe 10 - 12 cm.
Als Zulage zur Position Oberbau aufnehmen.

Hier: Asphaltdeck-, tragschicht

RuVA Verwertungsklasse: A
keine Auffälligkeiten.
bitumengebundenes Asphaltmaterial
Menge: 20,000 m2

**2.1.30 Bauschutt lösen, laden und entsorgen**
Bauschutt lösen, laden und entsorgen sonst wie vor
beschrieben,einschließlich sämtlicher Erschwernisse bei
den Verbauarbeiten.
Menge: 5,000 m3

**2.1.40 Beton/Stahlbeton abbrechen**
Beton/Stahlbeton abbrechen, sonst wie vor beschrieben.
Menge: 3,000 m3

**2.1.50 MW-Kanalrohrleitung bis DN 200 aufnehmen, Stz-Rohr**
Kanalrohrleitung aufnehmen, innerhalb der Baugrube
Vorhandene Kanalrohrleitung aufnehmen, laden und (nach
Fraktionen getrennt) zur Verwertungsstelle des AG
abfahren. Die wasserführende Kanalrohrleitung liegt
innerhalb der Baugrube.
Als Zulage zum Oberbau aufnehmen
Mischwasserkanal
Steinzeugrohre DN 200
Menge: 7,500 m

**2.1.60 Schacht MW 05 aufnehmen und abfahren**
Rückbau eines vorhandenen Entwässerungsschachtes MW05
einschließlich Schachtabdeckung, Schachtringen,
Schachtboden, Gerinneausbildung sowie sämtlicher
Einbauteile und Erdarbeiten.
Vorhandene Anschlussleitungen fachgerecht freilegen,
trennen und an neuen Schacht RW13 anschließen.
Ausbau, Verladen, Transport und Entsorgung der
anfallenden Schachtbauteile und Einbauten gemäß den
geltenden Vorschriften zur freien Verwendung des AN
abfahren.
Notwendige Verbau- und Wasserhaltungsarbeiten werden
über gesonderte Position vergütet.
Schacht MW 05, DN 1000 aus Beton, Schachttiefe: 3,36m
Menge: 1,000 St

#### 2.2 Erdarbeiten/ Gründungsarbeiten

*Hinweis*
Die örtlich in der Abtragsebene bzw. in den
Gründungsebenen anstehenden wasserempfindlichen
bindigen Böden werden bei Regenfällen verschlammen, so
dass zum Schutz des Erdplanums vor Verschlammungen
sofort nach Freilegung der Aushubebene für die Gründung
der Kanäle und der Frostschürzen Bodenaustauschmaterial
anzudecken ist.

**2.2.10 Boden ausheben, bis 4,50 m, BM-0**
Boden nach DIN 18300 für Rohrgräben, Schächte und
Bauwerke ausheben. Die Baugrubensohle nach DIN EN 1610
abgleichen. Den zur Wiederverwendung geeigneten Boden
innerhalb der Baustelle transportieren und einbauen und
verdichten. Ausführung in Einzelbaugrube. Böschungen
sind bei Bedarf gegen Erosion durch Folienabdeckung/
Gewebeplanen zu schützen.
Der Verbau wird nach einer bes. Position vergütet.
Baugrubentiefe von 0 - 4,50 m
Abrechnung der Leitungstiefe ab Rohplanum befestigter
Fläche vor Einbau der Tragschichten bzw. Pflanzfläche
vor Oberbodenauftrag.
Homogenbereich: 1 gemäß Bodengutachten
Umgelagerte Sande und Schluffe z.T. mit Einlagerungen
an Bauschutt.
Abfahren des Aushubbodens BM-0 nach EBV.
Abfallschlüsselnummer 17 05 04
mineralischer Anteil = 50 Vol.-%.
Menge: 200,000 m3

**2.2.20 Bodenaushub im Bereich von Hindernissen**
Boden in Handschachtung lösen
Das Aufmaß erfolgt nach Profilen abzüglich des
Hindernis- querschnittes.
Die Abrechnung erfolgt für einen Sicherheitsabstand von
30 cm um das Hindernis.
Bereich:'Leitungen, Baumwurzeln, usw. '
Homogenbereich: 1
Menge: 5,000 m3

**2.2.30 Boden für die Verfüllung liefern, oberhalb der RLZ**
Füllboden liefern und einbauen
Boden für die Verfüllung der Baugruben und Rohrgräben
liefern. Einbau oberhalb der Leitungszone.
Material: nichtbindiger, frostsicherer, korn- und
raumbeständiger Füllboden (Bodengruppen nach DIN 18196:
SW / SE / SI / GW / GE / GI; bis 30 mm Korngröße)
Abgerechnet wird nach eingebautem Volumen im
verdichteten Zustand. Den verdrängten Boden laden und
(nach Fraktionen getrennt) zur Verwertungsstelle des AG
abfahren. Die Abrechnung der Verfüllung erfolgt von UK
Straßenkonstruktion bzw. Gelände oder nach Angabe des
AG bis 30 cm über Rohrscheitel bzw. Kastenprofil, wobei
der gesamte Rohrgraben durchgemessen wird. Schächte
werden mit einer Verdrängung von 1,33 m³/stgm Schacht
abgezogen. (Die Abrechnung gilt nicht für
Sonderbauwerke)
Menge: 125,000 m3

**2.2.40 Gründungsschicht herst., D = 30 cm**
Gründungsschicht in Baugrubenbreite, maschinell
verdichtet, in vorgeschriebenem Gefälle herstellen
einschl. laden und abfahren des durch die
Gründungsschicht verdrängten Aushubbodens (nach
Fraktionen getrennt) zur Verwertungsstelle des AG.
Sohle: 30 cm dick
Material: gebrochenes Naturgestein, Körnung: 0/45, ohne
RC
Die Verdichtung der Rohrsohle darf nur statisch
erfolgen (z.B. mit einer statischen Grabenwalze).
Menge: 20,000 m3

**2.2.50 Analysen gemäß EBV durchführen**
Bodenprobenentnahme  und Erstellung von Bodenanalysen
gemäß § 14 Untersuchungspflicht, der
Ersatz-baustoffverordnung (EBV) in Anlehnung an die
LAGA PN 98 (2008).
Zur Leistung gehören An- und Abfahren der Geräte, die
Durchführung inkl. der Bodenprobenentnahme, die
Bodenuntersuchungen und Analysen entsprechend den
Richtlinien nach der Mantelschutzverordnung bzw. EBV.
Einschl. Auswertung, chemischen Analytik, Erstbericht
und Prüfbericht.
Bodenprobe: Entnahme vom Haufwerk im Zwischenlager
Die Bodenprobenentnahme  und Erstellung der
Bodenanalyse sind nur in Abstimmung und auf Anweisung
des Auftraggebers durch ein anerkanntes Erdbaulabor
auszuführen. Die Ergebnisse des Auftragnehmers sind dem
AG vorzulegen.
Die Analysen inkl. Eignungsnachweis ist jeweils pro 300
m3 angefallenden Boden als Sammelprobe durchzuführen.
Für die Untersuchung dürfen nur anerkannte Prüfstellen
nach RAP Stra 15 der FGSV beauftragt werden.
Die nicht aufbereiteten Bodenmaterialien (BM) und das
nicht aufbereitete Baggergut (BG) sind in eine der in
Anlage 1 Tabelle 3 der EBV bezeichneten Materialklassen
einzuteilen und zu protokollieren.
Menge: 2,000 St

**2.2.60 Schutz angrenzende Bebauung, Zulage**
Schutz der angrenzenden Bebauung,
Aushub, Freilegungs- und Straßenbauarbeiten im Bereich
der angrenzenden Bebauung wie Gebäude, Bauwerke,
Mauern, Zäune und Einfriedungen.
Einzurechnen sind Maßnahmen zum Schutz der angrenzenden
Bebauung, wie z. B. Handschachtung, Ausführung der
Arbeiten mit kleineren Geräten, etc.
Abgerechnet wird nach laufendem Meter angrenzende
Bebauung.
Länge der Gebäudeseiten ca. '90' m.
Als Zulage zum Bodenaushub.
Gilt sowohl für die Herstellung des RW-Kanals als auch
für SW und Kabelgräben.
Menge: 90,000 m

#### 2.3 Verbauarbeiten

**2.3.10 Verbau, Stahlverbauelemente, randgestützt**
Verbau mit Stahlverbauelementen (randgestützt)
Graben- bzw. Baugrubenwände entsprechend DIN 18303,
18304, 4124, DIN EN 1610 und den Vorschriften der
Tiefbauberufsgenossenschaft ordnungsgemäß verbauen. Im
Einheitspreis enthalten ist das Vorhalten und das
spätere Entfernen des Verbaues einschließlich der
erforderlichen Aussteifungen und Gurtungen. Abgerechnet
werden die dicht geschlossenen, verkleideten,
sichtbaren Flächen mit maximal 10 cm Überstand über
Straßen-, Geländeoberkante bzw. Unterkante Oberboden.
Der AN ist verpflichtet, auf Verlangen des AG die
Standsicherheit (geprüfte Statik) des Verbaues vor
Ausführung nachzuweisen. Unabhängig von den Tiefen der
Baugruben und Homogenbereiche.
Verkleidung mit Stahlverbauelementen (randgestützt)
beidseitig verkleiden.
Menge: 310,000 m2

#### 2.4 Wasserhaltung

**2.4.10 MW-Kanal überpumpen Stz.-Rohr DN 150-200**
Kanäle abfangen und überpumpen
Vorhandene wasserführende Kanäle in der Baugrube bzw.
außerhalb der Baugrube während der Bauzeit
abschnittsweise abfangen und das anfallende Wasser
schadlos ableiten. In den Einheitspreis einzurechnen
sind: Die zusätzlichen Erdarbeiten, das jeweilige
Umsetzen der Pumpen, Umlegen der Leitungen sowie
sämtliche Erschwernisse bei der Baudurchführung.

Mischwasser,
Vollfüllung,
Rohrmaterial: Steinzeug
Rohrdurchmesser:  DN 150 - 200

Abgerechnet wird nach der Länge der abgefangenen und
überpumpten Kanäle.

Für das Ableiten des Mischwassers sind grundsätzlich
Rohrleitungen einzusetzen.
Menge: 20,000 m

**2.4.20 Offene Wasserhaltungsarbeiten**
Offene Wasserhaltungsarbeiten für die Trockenlegung der
Baugruben bis 0,20 m unter Baugrubensohle während der
gesamten Bauzeit ausführen.
Enthalten sind:
Stellen und Vorhalten der erforderl. Pumpen, Werkzeuge,
Rohrleitungen, Drainrohre aus PE, Kiespackungen oder
Granulat, Mehraushub, Mehrverbau und Abfuhr des
verdrängten Bodens (nach Fraktionen getrennt) zur
Verwertungsstelle des AG, herstellen der Pumpensümpfe
mit Betonrohren mindestens Rohrdurchmesser DN 300 je
nach Erfordernissen, verlegen der Drainleitungen unter
Baugrubensohle, Kosten für Betriebsstoffe,
Bedienungspersonal sowie alle Zuschläge für Nacht-,
Sonn- und Feiertagsbetrieb von 0-24 Uhr. Drainleitung
nach ca. 100 m Länge (für Längen > 100m) durch eine
Schürze, hochgezogen bis zum unabgesenkten
Grundwasserspiegel, unterbrechen. Die Schürze ist in
den Bestandsplan einzutragen. Schürze zwischen Schacht
und Pumpensumpf rechtwinklig zur Drainleitung einbauen,
Herstellung eines neuen Pumpensumpfes, Umsetzen der
Pumpen. Schürze aus Beton C 20/25 DIN EN 206-1 in
Baugrubenbreite, Dicke: 0,30 m. Drainleitung
fachgerecht mit einem Betonpfropfen verschließen.
Vorlaufzeit der Anlage mindestens 48 Stunden.
Menge: 20,000 m

**2.4.30 Grundwasserabsenkung, Vakuumverfahren, ausserhalb**
Spülfilteranlage, beidseitig
Grundwasserabsenkung für Rohrgräben und Baugruben in
Anlehnung an die DIN 18301 u. 18305 komplett
durchführen. Durch die Anlage muss eine einwandfreie
Bodenstabilität erreicht werden. Die während der
Bauzeit bereitzuhaltenden Reservepumpen mit Aggregat,
Aufbau, Vorhalten und Wiederabbau aller erforderlichen
Geräte der Anlage, sämtliche Pumpleistungen, Zu- und
Ablaufleitungen, Armaturen, das Spülwasser, die
zusätzlichen Erdarbeiten, die Abfuhr des verdrängten
Bodens (nach Fraktionen getrennt) zur Verwertungsstelle
des AG, die Aufrechterhaltung der Vorflut und sämtliche
Zulagen für den ununterbrochenen. Pumpbetrieb von 0 -
24 Uhr einschließlich Sonn- und Feiertagsbetrieb sind
miteinzurechnen.
Im kiesummantelten Vakuumverfahren durch
Spülfilteranlage, mit tiefsaugenden OTO-Filtern,
beidseitig und außerhalb der Baugrube.
Vorlaufzeit der Anlage mindestens 48 Stunden.
Vorlaufzeiten der Anlage werden nicht besonders
vergütet.
Einschließlich vorbohren der Filter und ummanteln mit
Filter- sand/-kies. Es dürfen nur Elektropumpen
eingesetzt werden. Die Baugrube ist bis 50 cm unter
Grabensohle trocken zuhalten.
Regelmäßige Kontrolle der Filterköpfe und Saugleistung
erforderlich.
Abstände, Größe und Tiefe der Filter sowie die
Pumpenleistung sind vom AN so zu wählen, dass
vorstehende Bedingungen gewährleistet werden.
Abgerechnet wird eine einmalige Grabenlänge in Achse,
wobei Schächte und Bauwerke übermessen werden.
Inklusive einholen der wasserrechtlichen Erlaubnis bei
der zuständigen unteren Wasserbehörde durch den AN.
Menge: 50,000 m

#### 2.5 Rohrleitungsbau/ Kanalbau

**2.5.10 RW-Kanal verlegen, FBS-Betonrohre DN 600**
RW-Kanal nach DIN EN 1610 und DIN V 1201 in
Einzelbaugruben verlegen.
Rohrmaterial: Betonrohre sofortentschalt
Dimension: DN 600,
Bezeichnung: B-KF-GM, Glockenmuffe nach  DIN 1201-Typ 2
Gleitringdichtung: fest in der Muffe eingebaut
Baulänge: 2500 / 3000 mm
erhöhte FBS-Qualität
Die Rohre gemäß DWA-A 139 (Bettungstyp 1),
ATV-DVWK-A 127 verlegen
Bettungsmaterial:  Splitt-Brechsand-Gemisch
(filterfest)
untere Bettung  Körnung:  0,2/11 filterfest
Stärke:  a = 150 mm

Die Rohre auf Unterbettungsmaterialien in jeder Tiefe
fachgerecht entsprechend dem vorgeschriebenen Gefälle
gebrauchsfertig verlegen und bis 30 cm  über
Rohrscheitel mit steinfreiem,  nichtbindigem Sand
(Bodengruppe: SE) verfüllen und verdichten.
Den durch die Rohre, Seitenverfüllung und Abdeckung
verdrängten Aushubboden laden, transportieren und zur
späteren Verwendung im Baustellenbereich
zwischenlagern.

Verkehrsbelastung:  SLW 60
Eine prüffähige Rohrstatik entsprechend den jeweiligen
Einbaubedingungen ist dem AG rechtzeitig vor Baubeginn
in 2-facher Ausführung unaufgefordert vorzulegen.
Die Kosten für die Rohrstatik sind mit den
Einheitspreisen abgegolten.
Der Anschluss der Rohrleitung am Schacht erfolgt
mittels Gelenkstück. Werden gesondert vergütet.
Einschl. aller Nebenarbeiten.
Menge: 18,000 m

**2.5.20 Beton - Gelenkstücke DN 600 (Zul.)**
RW-Gelenkstücke als Zulage zur Rohrverlegung in
Einzelbaugruben verlegen.
Gelenkstücke DN 600
Ausführung:
SS-Spitzende/Spitzende
SM-Spitzende/Muffe
Rohrmaterial: Betonrohre K-GM, Typ 2 nach DIN EN 1916,
DIN V 1201 und der FBS-Qualitätsrichtlinien, aus Beton
C 40/50 (Bindemittel: HS-Zement), entgegen der
Lastklasseneinteilung muss das Rohr statisch bemessen
werden.
Dichtung: funktionsfähige integrierte Dichtung nach DIN
EN 681 und DIN 4060, Teil 1 (Phönix-Ankerplus o.
gleichw.)
Menge: 2,000 St

**2.5.30 RW-Kanal verlegen, PP-Rohre DA 315**
RW-Kanal nach DIN EN 1610 in Einzelbaugruben verlegen.
Rohdurchmesser: DA 315
Überdeckung: ca. 1,00 bis 3,00 m
Rohrmaterial: Polypropylen, mineralverstärkt gemäß DIN
EN 14758-1-:2005 mit Steckmuffe und werksseitig
eingelegter Lippendichtung, Hochlastrohr mit hoher
Ringsteifigkeit im Schwerlastbereich (SLW-60).KG 2000
o. glw.,
Einschließlich Bettung in Kiessand 0/8 mm gemäß ATV
DVWK A 139 (Bettungstyp 1) und die Rohrummantelung mit
zu liefernden, nichtbindigen Füllsanden der Bodengruppe
SE bis 30 cm über Rohrscheitel herstellen.
(Lieferung und Einbau von Formstücken wie Bögen,
Abzweige, Übergangsstücke siehe gesondert aufgeführte
Positionen)
Den durch die Rohre, Seitenverfüllung und Abdeckung
verdrängten Aushubboden laden und (nach Fraktionen
getrennt) zur Verwertungsstelle des AG abfahren.
Die Bettung gemäß ATV-DVWK-A 139 (Bettungstyp 1),
ATV-DVWK-A 127, liefern und einbauen.
Menge: 5,000 m

**2.5.40 RW-Kanal verlegen, PP-Rohre DA 200**
PP-Rohre wie vor beschrieben verlegen, jedoch
Rohrdurchmesser: DA 200.
Menge: 26,000 m

**2.5.50 RW-Kanal verlegen, PP-Rohre DA 160**
PP-Rohre wie vor beschrieben verlegen, jedoch
Rohrdurchmesser: DA 160.
Menge: 15,000 m

**2.5.60 Formstück (Abzweig, DA 200/160) einbauen**
Abzweig 45°,  DA 200/160 verlegen.
Rohrmaterial: Polypropylen, mineralverstärkt gemäß DIN
EN 14758-1-:2005 mit Steckmuffe und werksseitig
eingelegter Lippendichtung, Hochlastrohr mit hoher
Ringsteifigkeit im Schwerlastbereich (SLW-60) KG 2000
o. glw..
Als Zulage zur Position Anschlussleitung DA 200
herstellen.
Formstück = Abzweig, Anschlußrohr DA 160 PP-Rohr
Menge: 3,000 St

**2.5.70 Formstück (Abzweig, DA 200/110) einbauen**
Abzweig 45°,  DA 200/110 verlegen.
Rohrmaterial: Polypropylen, mineralverstärkt gemäß DIN
EN 14758-1-:2005 mit Steckmuffe und werksseitig
eingelegter Lippendichtung, Hochlastrohr mit hoher
Ringsteifigkeit im Schwerlastbereich (SLW-60) KG 2000
o. glw..
Als Zulage zur Position Anschlussleitung DA 200
herstellen.
Formstück = Abzweig, Anschlußrohr DA 110 PVCU-Rohr
Bereich: Regenrohr KITA neu anschließen
Menge: 1,000 St

**2.5.80 Formstück (Abzweig, DA 160/160) einbauen**
Abzweig 45°,  DA 160/160 verlegen.
Rohrmaterial: Polypropylen, mineralverstärkt gemäß DIN
EN 14758-1-:2005 mit Steckmuffe und werksseitig
eingelegter Lippendichtung, Hochlastrohr mit hoher
Ringsteifigkeit im Schwerlastbereich (SLW-60) KG 2000
o. glw..
Als Zulage zur Position Anschlussleitung DA 160
herstellen.
Formstück = Abzweig, Anschlußrohr DA 160 PVCU-Rohr
Bereich: Regenrohr Schule neu anschließen
Menge: 1,000 St

**2.5.90 Awadock-Anschlusselement, DA 160, Kanal DN 600 B**
Rohranschluss an Hauptkanal
Rohranschlüsse mittels Anschlusselement herstellen. Die
Öffnung im Hauptkanal muss mittels Kernbohrgerät
hergestellt werden.
Awadock-Anschlusselement, DA 160
Anschlusselement, bestehend aus: Sattelstück DA 160/90°
mit konischer Einschraubkrone aus PP mit integriertem
Kugelgelenk, Anschlussdichtung aus SBR mit Innengewinde
und zusätzlicher Quelldichtung aus thermoplastischen
Elastomer, mit bauaufsichtlicher Zulassung für
PP-Anschlussrohre DA 160.

Dicke des zu durchbohrenden Materials: bis 150 mm.
Zu durchbohrendes Material: Betonrohr DN 600.

Die erforderlichen zusätzlichen Erd-, Verbau-,
Verfüllungs- und Wasserhaltungsarbeiten sowie die
Abfuhr der Bohrkerne zur Verwertung nach Wahl des AN
sind in den E-Preis einzurechnen.
Einschließlich Aufrechterhaltung der RW-Vorflut und
sämtlicher Erschwernisse des Anschlusses unter
Wasserführung.
Menge: 1,000 St

**2.5.100 Formstück (Bogen, DA 315) einbauen**
Rohrleitungs-Bogen 0-45°, DA 315 verlegen.
Rohrmaterial: Polypropylen, mineralverstärkt gemäß DIN
EN 14758-1-:2005 mit Steckmuffe und werksseitig
eingelegter Lippendichtung, Hochlastrohr mit hoher
Ringsteifigkeit im Schwerlastbereich (SLW-60) KG 2000
o. glw.,
Als Zulage zur Position Anschlussleitung DA 315
herstellen.
Menge: 3,000 St

**2.5.110 Formstück (Bogen, DA 160) einbauen**
Rohrleitungs-Bogen 0-45°, DA 160 verlegen.
Rohrmaterial: Polypropylen, mineralverstärkt gemäß DIN
EN 14758-1-:2005 mit Steckmuffe und werksseitig
eingelegter Lippendichtung, Hochlastrohr mit hoher
Ringsteifigkeit im Schwerlastbereich (SLW-60) KG 2000
o. glw.,
Als Zulage zur Position Anschlussleitung DA 160
herstellen.
Menge: 4,000 St

**2.5.120 Formstück Übergang von DA 200 auf DA 315 PP einbauen**
Rohrleitungs Übergangsstück von DA 200 PP bis DA 315 PP
verlegen.
Rohrmaterial: Polypropylen, mineralverstärkt gemäß DIN
EN 14758-1-:2005 mit Steckmuffe und werksseitig
eingelegter Lippendichtung, Hochlastrohr mit hoher
Ringsteifigkeit im Schwerlastbereich (SLW-60) KG 2000
o. glw.,
Als Zulage zur Position Anschlussleitung DA 200
herstellen.
Menge: 1,000 St

**2.5.130 Verschlussteller DA 160 einbauen**
Verschlussteller DA 160 bei Abzweigen, Endrohren,
Schachtzuläufen, Blindanschlüssen sowie Abzweigstutzen
bei Betonrohren für den späteren Anschluss der
Anschlussleitung einbauen und dicht schließen.
Verschlussteller aus PP nach DIN EN 14758-1-:2005.
Für Rohrdurchmesser DA 160.
Menge: 8,000 St

**2.5.140 Verschlussteller DA 200 einbauen**
Verschlussteller DA 200 bei Abzweigen, Endrohren,
Schachtzuläufen, Blindanschlüssen sowie Abzweigstutzen
bei Betonrohren für den späteren Anschluss der
Anschlussleitung einbauen und dicht schließen.
Verschlussteller aus PP nach DIN EN 14758-1-:2005.
Für Rohrdurchmesser DA 200.
Menge: 1,000 St

**2.5.150 Verschlussteller DA 315 einbauen**
Verschlussteller DA 315 bei Abzweigen, Endrohren,
Schachtzuläufen, Blindanschlüssen sowie Abzweigstutzen
bei Betonrohren für den späteren Anschluss der
Anschlussleitung einbauen und dicht schließen.
Verschlussteller aus PP nach DIN EN 14758-1-:2005.
Für Rohrdurchmesser DA 315.
Menge: 1,000 St

**2.5.160 Anbindung an neuen Schacht, PP DA 315**
Anbindung des vorhandenen Kanals an neu zu erstellenden
Schacht herstellen einschl. erhöhter Wasserhaltung im
Anbindungsbereich.
Ankommender Kanal:
Regenwasserkanal PP (Polypropylen)
Rohrdurchmesser: DA 315
Anschluss mittels Passstück
Einschließlich Rohre aufnehmen, säubern, seitl. lagern
und nach der Schachtherstellung auf Kiessandauflager
0/8 mm gemäß ATV-Arbeitsblatt A 127 verlegen und
anschließen sowie die erforderlichen zusätzlichen Erd-,
Verbau- und Wasserhaltungsarbeiten sowie sämtliche
Erschwernisse bei der Bauausführung. (Schacht MW 01)
Menge: 2,000 St

**2.5.170 VPC-Rohrkupplung von Stz 200 auf PP 315 einbauen**
VPC-Rohrkupplung 220, Spannbereich 218 bis 261 mm, mit
DIBt-Zulassung Nr.: Z-42.5-450, zur variablen,
stufenlosen Verbindung von Abwasserrohren der gleichen
Nennweite mit Außendurchmesser von 218 bis 261 mm, aus
unterschiedlichen bzw. gleichen Werkstoffen mit
vollwandiger, geschäumter, gerippter, gekammerter oder
gewellter Wandung in beliebiger Kombination, bestehend
aus: VPC-Rohrkupplung 220 mit Dichtungskörper nach DIN
EN 681-1, mit mehrfachem Doppeldichtprofil und mittig
umklappbarem Rohranschlag, Fixier- und Zentrierkorb,
Farbe: rot, aus bruchstabilem, hochschlagfesten
Polyamid mit beidseitig integriertem Bandführungskanal
sowie zwei Spannbändern aus nicht rostenden Stahl mit
jeweiliger Gegenbandeinlage und Click-System,
Funktionsprüfung nach DIN 4060 und DIN EN 295-4,
nachgewiesene Dichtigkeit bis 2,5 bar Prüfdruck als
Wasserinnendruck, liefern und einbauen.

Material: ALT / NEU = Steinzeug / PP (Polypropylen)

Einschließlich schneiden der Rohre, erhöhter
Wasserhaltung im Anbindungsbereich und der
erforderlichen zusätzlichen Erd-, Verbau-,
Wasserhaltungsarbeiten.
Als Zulage zur Position Anschlussleitung DA 200
herstellen.

Bereich: Umschluss im Bereich MW 01
Menge: 2,000 St

**2.5.180 Reduzierstück Steinzeug DA 200 auf DA 315 PP**
Rohrleitungs-Reduzierstück von Stz DA 200 auf DA 315
verlegen.
Rohrmaterial: Polypropylen, mineralverstärkt gemäß DIN
EN 14758-1-:2005 mit Steckmuffe und werksseitig
eingelegter Lippendichtung, Hochlastrohr mit hoher
Ringsteifigkeit im Schwerlastbereich (SLW-60) KG 2000
o. glw.,
Als Zulage zur Position Anschlussleitung DA 200
herstellen.
Bereich: Umschluss im Bereich MW 01
Menge: 1,000 St

#### 2.6 Schachtbauwerke

**2.6.10 Schacht DN 600 herstellen, Regenwasser**
Kompakter Spül- und Kontrollschacht DN 600 aus PP
liefern und gemäß DIN EN 1610 auf vorbereiteter
Grabensohle einbauen

Schacht bestehend aus:
- Schachtboden aus Polypropylen (PP) mit angeformten
KG-  ,  Anschlussmuffen mit bis zu drei Zuläufen DN 150
und einem Ablauf für Anschluss Vollverbundrohr DN 150
einschließlich Dichtring.

- Steigrohr KG2000 SN2 nach DIN EN 14758-1,  Baulänge
1000 mm einschl. Einkürzung auf erforderliches Maß.

- Teleskopabdeckung D 400 mit Dichtring und Lüftung,
quadratisch, verschraubar mit 2
Innensechskantschrauben, Gussdeckel EN 124, 385 mm x
385 mm.

Das Schachtsystem ist unter Beachtung der DIN EN 1610
und den Herstellervorgaben zu verlegen. Bis zu drei
Zulauf- und eine Ablaufleitungen an den Schacht
anschließen. Die nicht genutzten Zulaufstutzen sind mit
einer Abdeckkappe DN 150 verschließen. Die Lieferung
der Abdeckkappe wird gesondert vergütet.
Schachtboden + Steigrohr = Bauhöhe:  bis 1,00 m
Erforderliche Mehrausschachtung, erforderlicher
Mehrverbau, erforderliche Mehrverfüllung mit
nichtbindigem Füllboden sowie laden und abfahren des
zusätzlich verdrängten Bodens (Zuordnungswert nach EBV:
BM-0*) gegenüber dem Rohrgraben zur freien Verwendung
des AN sind in den Einheitspreis einzurechnen.
Versetzen des Schachtunterteils auf einer
Kalksteinsohle 0/45 mm, 20 cm dick, wobei die
Gründungsschichtsohle durchgemessen wird.

RW temp01 Anschlussöffnungen 4 x DN 150 PP
Menge: 1,000 St

**2.6.20 Einsteigschächte D = 1000 mm herstellen**
Einsteigschächte F 1,0 herstellen (Beton)
Die Herstellung der Schachtbauwerke hat nach DVWK-
ATV-Regelwerk A 157 zu erfolgen.

Einsteigschächte aus Beton C 40/50 (Bindemittel:
HS-Zement)
nach DIN EN 1917 und DIN V 4034-1, Typ 2 herstellen.
Die Leistung umfasst:
Versetzen des Schachtunterteils gemäß Regelzeichnung
des AGs (Typenschächte) in einem Stück gefertigt mit
Sohlgerinne und Anschlussöffnungen auf einer
Kalksteinsohle 0/45 mm, 30 cm dick, wobei die
Gründungsschichtsohle durchgemessen wird.
Versetzen der Betonschachtfertigteile mit mind. 2
Auflageringen (verschiebesicher) bis OK-Straße bzw.
OK-Gelände nach Angabe der Bauleitung.

Die Verbindung der Betonschachtfertigteile sind mit
Keilgleitringdichtung und Lastübertragungsringen oder
einer Kombination aus beiden herzustellen. In die
Betonfertigteile integrierte Dichtungen sind ebenfalls
zugelassen.

Das Sohlgerinne und die Bermen (Neigung 5 v. H.) sind
aus Beton herzustellen und mit 2 cm Zementglattstrich
mit Härte und Haftmittelzusatz (Voranstrich und
Zementmörtel 1:3)

Versetzen der Schachtabdeckung, rund, Klasse D 400
gemäß DIN EN 124 / DIN 1229 / DIN 19584-C1D, Kennmaß
610 mm; bestehend aus BEGU-Rahmen mit integrierter
Aufnahme-buchse für eine mobile Haltevorrichtung da=38
mm (System Meistep, Fa. Meierguss oder gleichwertig)
und BEGU-Deckel, mit Lüftungsöffnungen; mit dämpfender
Einlage in Rahmen und Deckel; Gewicht ca. 187 kg;
Einschließlich Einsetzten Schmutzfängers (Gewicht ca.
7,5 kg) nach DIN 1221-F, Stahl verzinkt, mit
Kreuzstange.

Einschl. einmaliges regulieren der Geschränke im Zuge
des Straßenbaus.

Sämtliche Höhen-, Querschnitts- und
Richtungsänderungen, Zu- und Abläufe sowie das
Anschließen der Kanalleitungen an den Schacht mit
Gelenkstücken sind in den Einheitspreis einzurechnen,
wenn hierfür im LV nichts anderes vorgesehen ist.

Erforderliche Mehrausschachtung, erforderlicher
Mehrverbau, erforderliche Mehrverfüllung mit
nichtbindigem Füllboden sind in den Einheitspreis
einzurechnen.

Die Standfestigkeit (Statik) der Betonfertigteile ist
auf Verlangen des AG nachzuweisen.
Das Aufmaß gilt von Gerinnesohle bis OK
Schachtabdeckung.

Typenschacht F 1,0:
Wandstärken der Schachtbauteile gemäß oben genannter
DIN, mindestens jedoch 15 cm.

Schachtunterteil (lichte Weite = 1000 mm)
Sohlgerinne bis zum Scheitel des Rohres hochziehen,
Auftrittsbreite auf der Einstiegseite mind. 30 cm).

Sämtliche Höhenversetzte Zu- und Abläufe sind als
Rutsche herzustellen.

Regenwasserschacht
RW 08 =  1 St Anschlussöffnung für PP DN 150
  1 St Anschlussöffnung für PP DN 200

Anzahl der Schächte: ca. 1 Stück
Menge: 1,550 stgm

**2.6.30 Einsteigschächte D = 1200 mm herstellen**
Einsteigschächte F 1,2 herstellen (Beton)
Die Herstellung der Schachtbauwerke hat nach DVWK-
ATV-Regelwerk A 157 zu erfolgen.

Einsteigschächte aus Beton C 40/50 (Bindemittel:
HS-Zement)
nach DIN EN 1917 und DIN V 4034-1, Typ 2 herstellen.
Die Leistung umfasst:
Versetzen des Schachtunterteils gemäß Regelzeichnung
des AGs (Typenschächte) in einem Stück gefertigt mit
Sohlgerinne und Anschlussöffnungen auf einer
Kalksteinsohle 0/45 mm, 30 cm dick, wobei die
Gründungsschichtsohle durchgemessen wird.
Versetzen der Betonschachtfertigteile mit mind. 2
Auflageringen (verschiebesicher) bis OK-Straße bzw.
OK-Gelände nach Angabe der Bauleitung.

Die Verbindung der Betonschachtfertigteile sind mit
Keilgleitringdichtung und Lastübertragungsringen oder
einer Kombination aus beiden herzustellen. In die
Betonfertigteile integrierte Dichtungen sind ebenfalls
zugelassen.

Das Sohlgerinne und die Bermen (Neigung 5 v. H.) sind
aus Beton herzustellen und mit 2 cm Zementglattstrich
mit Härte und Haftmittelzusatz (Voranstrich und
Zementmörtel 1:3)

Versetzen der Schachtabdeckung, rund, Klasse D 400
gemäß DIN EN 124 / DIN 1229 / DIN 19584-C1D, Kennmaß
610 mm; bestehend aus BEGU-Rahmen mit integrierter
Aufnahme-buchse für eine mobile Haltevorrichtung da=38
mm (System Meistep, Fa. Meierguss oder gleichwertig)
und BEGU-Deckel, mit Lüftungsöffnungen; mit dämpfender
Einlage in Rahmen und Deckel; Gewicht ca. 187 kg;
Einschließlich Einsetzten Schmutzfängers (Gewicht ca.
7,5 kg) nach DIN 1221-F, Stahl verzinkt, mit
Kreuzstange.

Einschl. einmaliges regulieren der Geschränke im Zuge
des Straßenbaus.

Sämtliche Höhen-, Querschnitts- und
Richtungsänderungen, Zu- und Abläufe sowie das
Anschließen der Kanalleitungen an den Schacht mit
Gelenkstücken sind in den Einheitspreis einzurechnen,
wenn hierfür im LV nichts anderes vorgesehen ist.

Erforderliche Mehrausschachtung, erforderlicher
Mehrverbau, erforderliche Mehrverfüllung mit
nichtbindigem Füllboden sind in den Einheitspreis
einzurechnen.

Die Standfestigkeit (Statik) der Betonfertigteile ist
auf Verlangen des AG nachzuweisen.
Das Aufmaß gilt von Gerinnesohle bis OK
Schachtabdeckung.

Typenschacht F 1,2:
Wandstärken der Schachtbauteile gemäß oben genannter
DIN, mindestens jedoch 15 cm.

Schachtunterteil (lichte Weite = 1200 mm)
Sohlgerinne bis zum Scheitel des Rohres hochziehen,
Auftrittsbreite auf der Einstiegseite mind. 30 cm).

Sämtliche Höhenversetzte Zu- und Abläufe sind als
Rutsche herzustellen.

Regenwasserschacht
RW 07 =  1 St Anschlussöffnung für PP DN 200
  1 St Anschlussöffnung für Beton DN 600

RW 06 =  1 St Anschlussöffnung für Beton DN 600
  1 St Anschlussöffnung für PP DN 300

MW 01 =  1 St Anschlussöffnung für PP DN 300
  2 St Anschlussöffnung für PP DN 150
  1 St Anschlussöffnung für Steinzeug DN 200

RW 13 = 1 St Anschlussöffnung für Beton DN 300
  2 St Anschlussöffnung für PP DN 150
  1 St Anschlussöffnung für PP DN 200

Anzahl der Schächte: ca. 4 Stück
Menge: 13,360 stgm

**2.6.40 Einsteigschacht DN 1200, Zulage Querschnittsänderung**
Querschnittsänderung im Hauptdurchfluss
Als Zulage zur Position Einsteigschächte DN 1200
herstellen.
Abrechnung nach Stück.
Menge: 3,000 St

**2.6.50 Einsteigschacht DN 1200, Zulage Richtungsänderung**
Querschnittsänderung im Hauptdurchfluss
Als Zulage zur Position Einsteigschächte DN 1200
herstellen.
Abrechnung nach Stück.
Menge: 3,000 St

**2.6.60 Innenabsturz DN 150**
Absturz für Anschlußleitung DN 150 innerhalb des
Schachtbauwerkes herstellen.
Einschließlich Lieferung aller erforderlichen Baustoffe
KG DN 150, 2 * 90°- Rohrbögen, 2 Gelenkstücke,
Übergangsstück und Schellen. Herstellen von Paßstücken
ist einzurechnen. Abrechnung nach vertikalem
Höhenunterschied der Rohrsohle . Der Anschluss an das
Schachtbauwerk ist mit einzukalkulieren.
Anschlussleitung bis ca. 2,50 m.

Innenliegende Absturzleitungen =
1 x RW 07
1 x RW 06
1 x MW 01
Menge: 3,000 St

#### 2.7 Prüfungen/ Untersuchungen

**2.7.10 Kanäle mit Fernsehkamera untersuchen DN 200 - DN 600**
Kanäle mit Fernsehkamera untersuchen
Neu verlegte Kanäle vor Abnahme mittels Kanalfernauge
gem. DWA Merkblatt 149 untersuchen.
Die Untersuchung darf nur in vorführfähigem und
gereinigtem Zustand der Haltungen erfolgen. Das
anfallende Wasser ist haltungsweise nach freier Wahl
des AN abzufangen und schadlos abzuleiten. Das
Untersuchungsergebnis ist auf DVD aufzuzeichnen. Ein
Untersuchungsbericht ist anzufertigen und mit der DVD
unverzüglich dem AG in jeweils 2 facher Ausfertigung zu
übergeben.
System: siehe Baubeschreibung (Kanalbau).
Die Daten sind im IBAK-Format i32 für TV-Kandis 4.0 zu
liefern. Von den schadhaften Stellen sind Bilder (9x13
cm) anzufertigen. Die Bilder sind dem AG unverzüglich
zu übergeben.
Rohrdurchmesser:  DN 200 bis DN 600
Anzahl der Haltungen:  3 Stück
Länge der Haltungen  bis 28 m
Menge: 50,000 m

**2.7.20 RW Anschlussleitungen mit Fernsehkamera untersuchen DN 150**
Kanäle mit Fernsehkamera untersuchen
Neu verlegte Kanäle vor Abnahme mittels Kanalfernauge
gem. DWA Merkblatt 149 untersuchen.
Die Untersuchung darf nur in vorführfähigem und
gereinigtem Zustand der Haltungen erfolgen. Das
anfallende Wasser ist haltungsweise nach freier Wahl
des AN abzufangen und schadlos abzuleiten. Das
Untersuchungsergebnis ist auf DVD aufzuzeichnen. Ein
Untersuchungsbericht ist anzufertigen und mit der DVD
unverzüglich dem AG in jeweils 2 facher Ausfertigung zu
übergeben.
System: siehe Baubeschreibung (Kanalbau).
Die Daten sind im IBAK-Format i32 für TV-Kandis 4.0 zu
liefern. Von den schadhaften Stellen sind Bilder (9x13
cm) anzufertigen. Die Bilder sind dem AG unverzüglich
zu übergeben.
Rohrdurchmesser:  DN 150
Anzahl der Haltungen:  10 Stück
Länge der Haltungen  bis 3 m
Menge: 15,000 m

**2.7.30 Prüfung auf Wasserdichtigkeit, DN/OD 160 PP**
Wasserdichtigkeitsprüfung
Prüfung auf Wasserdichtigkeit nach DIN EN 1610 der
Anschlussleitung einschließlich Abzweige und Formstücke
durchführen.
Sicherung, An- und Abtransport sowie Vorhaltung der
erforderlichen Geräte und Gestellung des Füllstoffes
mit anschließender schadloser Ableitung werden nicht
besonders vergütet und sind in die Einheitspreise
einzurechnen.
Von der beabsichtigten Dichtigkeitsprüfung ist der AG
rechtzeitig in Kenntnis zu setzen. Von dem Ergebnis der
Prüfung ist eine Niederschrift zu fertigen
(Protokollvordruck nach Lautrich)und dem AG
unverzüglich 3-fach zu übergeben.
Rohrdurchmesser:  DN 150
Länge der Anschlüsse:  bis 30 m
Wahlweise kann die Dichtigkeitsprüfung auch mittels
Luftdruckprüfung durchgeführt werden. Die
Luftdruckprüfung ist nach DIN EN 1610 mit einem
Prüfdruck von 100 mbar durchzuführen.
Menge: 15,000 m

**2.7.40 Prüfung auf Wasserdichtigkeit, DN/OD 200 PP**
Kanäle wie vor beschrieben auf Wasserdichtigkeit
prüfen, jedoch Rohrdurchmesser DN 200.
Menge: 26,000 m

**2.7.50 Prüfung auf Wasserdichtigkeit, DN/OD 315 PP**
Kanäle wie vor beschrieben auf Wasserdichtigkeit
prüfen, jedoch Rohrdurchmesser DN 300.
Menge: 5,000 m

**2.7.60 Prüfung auf Wasserdichtigkeit, DN 600 Beton**
Kanäle wie vor beschrieben auf Wasserdichtigkeit
prüfen, jedoch Rohrdurchmesser DN 600 Beton.
Menge: 18,000 m

**2.7.70 Wasserdichtigkeitsprüfung, Schächte DN 1000**
Schächte auf Wasserdichtigkeit prüfen
Wasserdichtigkeitsprüfung für Schächte vor Verfüllung
der Schachtbaugruben durchführen.
Einschl. AN- und Abtransport sowie Vorhaltung der
erforderlichen Geräte, Sicherungs- und
Absperreinrichtungen, Gestellung des Füllstoffes mit
anschließen der schadloser Ableitung. Von der
beabsichtigten Dichtigkeitsprüfung ist der AG
rechtzeitig in Kenntnis zu setzen. Von dem Ergebnis ist
eine Niederschrift zu
fertigen. Füllen der Schächte bis 5,00 m Tiefe mit
Wasser bis OK. Schachtabdeckung, bei Schächten über
5,00 m Tiefe max Druck: 0,5 bar.
Abgerechnet wird die Schachttiefe von OK.
Schachtabdeckung bis Rohrsohle.
Für Schacht DN 1000
Anzahl der Schächte: ca. 1 Stück
Menge: 1,550 stgm

**2.7.80 Wasserdichtigkeitsprüfung, Schächte DN 1200**
Schächte auf Wasserdichtigkeit prüfen
Wasserdichtigkeitsprüfung für Schächte vor Verfüllung
der Schachtbaugruben durchführen.
Einschl. AN- und Abtransport sowie Vorhaltung der
erforderlichen Geräte, Sicherungs- und
Absperreinrichtungen, Gestellung des Füllstoffes mit
anschließen der schadloser Ableitung. Von der
beabsichtigten Dichtigkeitsprüfung ist der AG
rechtzeitig in Kenntnis zu setzen. Von dem Ergebnis ist
eine Niederschrift zu
fertigen. Füllen der Schächte bis 5,00 m Tiefe mit
Wasser bis OK. Schachtabdeckung, bei Schächten über
5,00 m Tiefe max Druck: 0,5 bar.
Abgerechnet wird die Schachttiefe von OK.
Schachtabdeckung bis Rohrsohle.
Für Schacht DN 1200
Anzahl der Schächte: ca. 4 Stück
Menge: 9,650 stgm

**2.7.90 Rammsondierung durchführen**
Rammsondierungen als Kontrollprüfung
Nachweise der Verdichtung im Kanalgraben durchführen
(Rammsondierung).
Zur Leistung gehören An- und Abfahren der Geräte, die
Durchführung der Versuche entsprechend den Richtlinien
einschließlich pausfähiger ausgewerteter Protokolle.
Geforderter Verdichtungswert gemäß ZTVE.
Die Prüfungen sind durch ein anerkanntes Erdbaulabor
durchzuführen.
Diese Kontrollprüfungen sind auf Anweisung des
Auftraggebers auszuführen. Die Ergebnisse sind ebenso
wie die Eigenüberwachungsprüfungen des Auftragnehmers
dem AG 2-fach zu übergeben.
Menge: 20,000 m

### 3 SW Schmutzwasseranlagen

#### 3.1 Rückbau/ Bestandssicherung

**3.1.10 Oberbau aufnehmen**
Oberbau aus ungebundender Schütt- bzw. Setzpacklage
einschl. recyclefähigem Oberbaumaterial ( z.B.
Bordsteine, Platten, Beton, Pflaster, Rasengittersteine
usw.)
aufbrechen, aufladen und zur Entsorgung gem.
Baubeschreibung der Baumaßnahme abfahren.

Boden des Homogenbereichs 1
(Bodenklasse 3 bis 4 gem VOB/DIN 18300).

Materialien gem. beigefügtem Baugrundgutachten bis
einschl. BM-0 nach EBV

Schichtdicke des ungebundenen Oberbaus ca. 30 cm.
Abgerechnet wird nach Abtragsprofilen bzw. örtlichem
Aufmaß.
Auf Anordnung des AG heraussortiertes Material wird
gesondert vergütet.

Bereich: Kanaltrasse
Menge: 70,000 m3

**3.1.20 Zulage bit. Decke aufnehmen**
Bit. Decke aufnehmen,
ohne Unterbau,
mit bit. Tragschicht.
Aufbruchtiefe 10 - 12 cm.
Als Zulage zur Position Oberbau aufnehmen.

Hier: Asphaltdeck-, tragschicht

RuVA Verwertungsklasse: A
keine Auffälligkeiten.
bitumengebundenes Asphaltmaterial
Menge: 10,000 m2

**3.1.30 Bauschutt lösen, laden und entsorgen**
Bauschutt lösen, laden und entsorgen sonst wie vor
beschrieben,einschließlich sämtlicher Erschwernisse bei
den Verbauarbeiten.
Menge: 5,000 m3

**3.1.40 Beton/Stahlbeton abbrechen**
Beton/Stahlbeton abbrechen, sonst wie vor beschrieben.
Menge: 2,000 m3

#### 3.2 Erdarbeiten/ Gründungsarbeiten

*Hinweis*
Die örtlich in der Abtragsebene bzw. in den
Gründungsebenen anstehenden wasserempfindlichen
bindigen Böden werden bei Regenfällen verschlammen, so
dass zum Schutz des Erdplanums vor Verschlammungen
sofort nach Freilegung der Aushubebene für die Gründung
der Kanäle und der Frostschürzen
Bodenaustauschmaterial anzudecken ist.

**3.2.10 Grasnarbe entfernen**
Grasnarbe im Bereich der DN 150 PP (SW-Anschlussleitung
Container) in einer Stärke von 5 - 10 cm nach Angabe
des AG aufnehmen, in Eigentum des AN übernehmen und von
der Baustelle abfahren.
Menge: 50,000 m2

**3.2.20 Oberboden abtragen und abfahren**
Oberboden ggf. einschließlich
Vegetationsdecke im Bereich der DN 150 PP
(SW-Anschlussleitung Container) abtragen und abfahren.
Mutterbodenzone dunkelbraun, humos, fein- und
mittelsandig gekennzeichnet.

Homogenbereich 1
BM-0
Dicke des Abtrages über '0,30 m' bis
'0,50' m.

Wiederverwerten bzw. Entsorgung gem. Baubeschreibung
der Baumaßnahme. Das Material kann uneingeschränkt nach
Bundes-Bodenschutz-Verordnung wiederverwendet werden.
Alle Vorsorgewerte werden eingehalten.
Abgerechnet wird nach Abtragsprofilen bzw. örtlichem
Aufmaß.
Menge: 15,000 m3

**3.2.30 Boden ausheben, bis 2,50 m, BM-0**
Boden nach DIN 18300 für Rohrgräben, Schächte und
Bauwerke ausheben. Die Baugrubensohle nach DIN EN 1610
abgleichen. Den zur Wiederverwendung geeigneten Boden
innerhalb der Baustelle transportieren und einbauen und
verdichten. Ausführung in Einzelbaugrube. Böschungen
sind bei Bedarf gegen Erosion durch Folienabdeckung/
Gewebeplanen zu schützen.
Der Verbau wird nach einer bes. Position vergütet.
Baugrubentiefe von 0 - 2,50 m
Abrechnung der Leitungstiefe ab Rohplanum befestigter
Fläche vor Einbau der Tragschichten bzw. Pflanzfläche
vor Oberbodenauftrag.
Homogenbereich: 1 gemäß Bodengutachten
Umgelagerte Sande und Schluffe z.T. mit Einlagerungen
an Bauschutt.
Abfahren des Aushubbodens BM-0 nach EBV.
Abfallschlüsselnummer 17 05 04
mineralischer Anteil = 50 Vol.-%.
Menge: 235,000 m3

**3.2.40 Bodenaushub im Bereich von Hindernissen**
Boden in Handschachtung lösen
Das Aufmaß erfolgt nach Profilen abzüglich des
Hindernis- querschnittes.
Die Abrechnung erfolgt für einen Sicherheitsabstand von
30 cm um das Hindernis.
Bereich:'Leitungen, Baumwurzeln, usw. '
Homogenbereich: 1
Menge: 5,000 m3

**3.2.50 Boden für die Verfüllung liefern, oberhalb der RLZ**
Füllboden liefern und einbauen
Boden für die Verfüllung der Baugruben und Rohrgräben
liefern. Einbau oberhalb der Leitungszone.
Material: nichtbindiger, frostsicherer, korn- und
raumbeständiger Füllboden (Bodengruppen nach DIN 18196:
SW / SE / SI / GW / GE / GI; bis 30 mm Korngröße)
Abgerechnet wird nach eingebautem Volumen im
verdichteten Zustand. Den verdrängten Boden laden und
(nach Fraktionen getrennt) zur Verwertungsstelle des AG
abfahren. Die Abrechnung der Verfüllung erfolgt von UK
Straßenkonstruktion bzw. Gelände oder nach Angabe des
AG bis 30 cm über Rohrscheitel bzw. Kastenprofil, wobei
der gesamte Rohrgraben durchgemessen wird. Schächte
werden mit einer Verdrängung von 1,33 m³/stgm Schacht
abgezogen. (Die Abrechnung gilt nicht für
Sonderbauwerke)
Menge: 135,000 m3

**3.2.60 Gründungsschicht herst., D = 30 cm**
Gründungsschicht in Baugrubenbreite, maschinell
verdichtet, in vorgeschriebenem Gefälle herstellen
einschl. laden und abfahren des durch die
Gründungsschicht verdrängten Aushubbodens (nach
Fraktionen getrennt) zur Verwertungsstelle des AG.
Sohle: 30 cm dick
Material: gebrochenes Naturgestein, Körnung: 0/45, ohne
RC
Die Verdichtung der Rohrsohle darf nur statisch
erfolgen (z.B. mit einer statischen Grabenwalze).
Menge: 35,000 m3

**3.2.70 Analysen gemäß EBV durchführen**
Bodenprobenentnahme  und Erstellung von Bodenanalysen
gemäß § 14 Untersuchungspflicht, der
Ersatz-baustoffverordnung (EBV) in Anlehnung an die
LAGA PN 98 (2008).
Zur Leistung gehören An- und Abfahren der Geräte, die
Durchführung inkl. der Bodenprobenentnahme, die
Bodenuntersuchungen und Analysen entsprechend den
Richtlinien nach der Mantelschutzverordnung bzw. EBV.
Einschl. Auswertung, chemischen Analytik, Erstbericht
und Prüfbericht.
Bodenprobe: Entnahme vom Haufwerk im Zwischenlager
Die Bodenprobenentnahme  und Erstellung der
Bodenanalyse sind nur in Abstimmung und auf Anweisung
des Auftraggebers durch ein anerkanntes Erdbaulabor
auszuführen. Die Ergebnisse des Auftragnehmers sind dem
AG vorzulegen.
Die Analysen inkl. Eignungsnachweis ist jeweils pro 300
m3 angefallenden Boden als Sammelprobe durchzuführen.
Für die Untersuchung dürfen nur anerkannte Prüfstellen
nach RAP Stra 15 der FGSV beauftragt werden.
Die nicht aufbereiteten Bodenmaterialien (BM) und das
nicht aufbereitete Baggergut (BG) sind in eine der in
Anlage 1 Tabelle 3 der EBV bezeichneten Materialklassen
einzuteilen und zu protokollieren.
Menge: 2,000 St

#### 3.3 Verbauarbeiten

**3.3.10 Verbau, Stahlverbauelemente, randgestützt**
Verbau mit Stahlverbauelementen (randgestützt)
Graben- bzw. Baugrubenwände entsprechend DIN 18303,
18304, 4124, DIN EN 1610 und den Vorschriften der
Tiefbauberufsgenossenschaft ordnungsgemäß verbauen. Im
Einheitspreis enthalten ist das Vorhalten und das
spätere Entfernen des Verbaues einschließlich der
erforderlichen Aussteifungen und Gurtungen. Abgerechnet
werden die dicht geschlossenen, verkleideten,
sichtbaren Flächen mit maximal 10 cm Überstand über
Straßen-, Geländeoberkante bzw. Unterkante Oberboden.
Der AN ist verpflichtet, auf Verlangen des AG die
Standsicherheit (geprüfte Statik) des Verbaues vor
Ausführung nachzuweisen. Unabhängig von den Tiefen der
Baugruben und Homogenbereiche.
Verkleidung mit Stahlverbauelementen (randgestützt)
beidseitig verkleiden.
Menge: 500,000 m2

**3.3.20 Verbau, stählernen Kanaldielen**
Verbau mit Kanaldielen
Graben- bzw. Baugrubenwände entsprechend DIN 18303,
18304, 4124, DIN EN 1610 und den Vorschriften der
Tiefbauberufsgenossenschaft ordnungsgemäß verbauen. Im
Einheitspreis enthalten ist das Vorhalten und das
spätere Entfernen des Verbaues einschließlich der
erforderlichen Aussteifungen und Gurtungen. Abgerechnet
werden die dicht geschlossenen, verkleideten,
sichtbaren Flächen mit maximal 10 cm Überstand über
Straßen-, Geländeoberkante bzw. Unterkante Oberboden.
Der AN ist verpflichtet, auf Verlangen des AG die
Standsicherheit (geprüfte Statik) des Verbaues vor
Ausführung nachzuweisen. Unabhängig von den Tiefen der
Baugruben und Homogenbereiche.
Verkleidung mit stählernen Kanaldielen.
Beidseitig verkleiden

Einsatzbereich: SW09 bis SW05 zur Sicherung der
Baugrube an der Kita.
Menge: 75,000 m2

**3.3.30 Kanaldielen im Kammerdielenverfahren einbringen**
Kammerdielenelement
Baugrubenverkleidung mit stählernen Kanaldielen mittels
Kammerdielenverfahren einbringen, als Zulage. Im Zuge
des Baugrubenaushubes die Kanaldielen jeweils
nachdrücken und im Zuge der Baugrubenverfüllung
lagenweise ziehen.
Menge: 75,000 m2

#### 3.4 Wasserhaltung

**3.4.10 Offene Wasserhaltungsarbeiten**
Offene Wasserhaltungsarbeiten für die Trockenlegung der
Baugruben bis 0,20 m unter Baugrubensohle während der
gesamten Bauzeit ausführen.
Enthalten sind:
Stellen und Vorhalten der erforderl. Pumpen, Werkzeuge,
Rohrleitungen, Drainrohre aus PE, Kiespackungen oder
Granulat, Mehraushub, Mehrverbau und Abfuhr des
verdrängten Bodens (nach Fraktionen getrennt) zur
Verwertungsstelle des AG, herstellen der Pumpensümpfe
mit Betonrohren mindestens Rohrdurchmesser DN 300 je
nach Erfordernissen, verlegen der Drainleitungen unter
Baugrubensohle, Kosten für Betriebsstoffe,
Bedienungspersonal sowie alle Zuschläge für Nacht-,
Sonn- und Feiertagsbetrieb von 0-24 Uhr. Drainleitung
nach ca. 100 m Länge (für Längen > 100m) durch eine
Schürze, hochgezogen bis zum unabgesenkten
Grundwasserspiegel, unterbrechen. Die Schürze ist in
den Bestandsplan einzutragen. Schürze zwischen Schacht
und Pumpensumpf rechtwinklig zur Drainleitung einbauen,
Herstellung eines neuen Pumpensumpfes, Umsetzen der
Pumpen. Schürze aus Beton C 20/25 DIN EN 206-1 in
Baugrubenbreite, Dicke: 0,30 m. Drainleitung
fachgerecht mit einem Betonpfropfen verschließen.
Vorlaufzeit der Anlage mindestens 48 Stunden.
Menge: 50,000 m

**3.4.20 Grundwasserabsenkung, Vakuumverfahren, ausserhalb**
Spülfilteranlage, beidseitig
Grundwasserabsenkung für Rohrgräben und Baugruben in
Anlehnung an die DIN 18301 u. 18305 komplett
durchführen. Durch die Anlage muss eine einwandfreie
Bodenstabilität erreicht werden. Die während der
Bauzeit bereitzuhaltenden Reservepumpen mit Aggregat,
Aufbau, Vorhalten und Wiederabbau aller erforderlichen
Geräte der Anlage, sämtliche Pumpleistungen, Zu- und
Ablaufleitungen, Armaturen, das Spülwasser, die
zusätzlichen Erdarbeiten, die Abfuhr des verdrängten
Bodens (nach Fraktionen getrennt) zur Verwertungsstelle
des AG, die Aufrechterhaltung der Vorflut und sämtliche
Zulagen für den ununterbrochenen. Pumpbetrieb von 0 -
24 Uhr einschließlich Sonn- und Feiertagsbetrieb sind
miteinzurechnen.
Im kiesummantelten Vakuumverfahren durch
Spülfilteranlage, mit tiefsaugenden OTO-Filtern,
beidseitig und außerhalb der Baugrube.
Vorlaufzeit der Anlage mindestens 48 Stunden.
Vorlaufzeiten der Anlage werden nicht besonders
vergütet.
Einschließlich vorbohren der Filter und ummanteln mit
Filter- sand/-kies. Es dürfen nur Elektropumpen
eingesetzt werden. Die Baugrube ist bis 50 cm unter
Grabensohle trocken zuhalten.
Regelmäßige Kontrolle der Filterköpfe und Saugleistung
erforderlich.
Abstände, Größe und Tiefe der Filter sowie die
Pumpenleistung sind vom AN so zu wählen, dass
vorstehende Bedingungen gewährleistet werden.
Abgerechnet wird eine einmalige Grabenlänge in Achse,
wobei Schächte und Bauwerke übermessen werden.
Menge: 140,000 m

#### 3.5 Rohrleitungsbau/ Kanalbau

**3.5.10 SW-Kanal verlegen, PP-Rohre DA 160**
SW-Kanal nach DIN EN 1610 in Einzelbaugruben verlegen.
Rohdurchmesser: DA 160
Überdeckung: ca. 1,50 bis 2,00 m
Rohrmaterial: Polypropylen, mineralverstärkt gemäß DIN
EN 14758-1-:2005 mit Steckmuffe und werksseitig
eingelegter Lippendichtung, Hochlastrohr mit hoher
Ringsteifigkeit im Schwerlastbereich (SLW-60).KG 2000
o. glw.,
Einschließlich Bettung in Kiessand 0/8 mm gemäß ATV
DVWK A 139 (Bettungstyp 1) und die Rohrummantelung mit
zu liefernden, nichtbindigen Füllsanden der Bodengruppe
SE bis 30 cm über Rohrscheitel herstellen.
(Lieferung und Einbau von Formstücken wie Bögen,
Abzweige, Übergangsstücke siehe gesondert aufgeführte
Positionen)
Den durch die Rohre, Seitenverfüllung und Abdeckung
verdrängten Aushubboden laden und (nach Fraktionen
getrennt) zur Verwertungsstelle des AG abfahren.
Menge: 110,000 m

**3.5.20 SW-Kanal verlegen, PP-Rohre DA 200**
PP-Rohre wie vor beschrieben verlegen, jedoch
Rohrdurchmesser: DA 200.
Menge: 35,000 m

**3.5.30 Formstück (Abzweig, DA 160/160) einbauen**
Abzweig 45°,  DA 160/160 verlegen.
Rohrmaterial: Polypropylen, mineralverstärkt gemäß DIN
EN 14758-1-:2005 mit Steckmuffe und werksseitig
eingelegter Lippendichtung, Hochlastrohr mit hoher
Ringsteifigkeit im Schwerlastbereich (SLW-60) KG 2000
o. glw..
Als Zulage zur Position Anschlussleitung DA 160
herstellen.
Formstück = Abzweig, Anschlußrohr DA 160 PP-Rohr
Bereich = Anbindung an Container.
Menge: 3,000 St

**3.5.40 Formstück (Abzweig, DA 200/160) einbauen**
Abzweig 45°,  DA 200/160 verlegen.
Rohrmaterial: Polypropylen, mineralverstärkt gemäß DIN
EN 14758-1-:2005 mit Steckmuffe und werksseitig
eingelegter Lippendichtung, Hochlastrohr mit hoher
Ringsteifigkeit im Schwerlastbereich (SLW-60) KG 2000
o. glw..
Als Zulage zur Position Anschlussleitung DA 200
herstellen.
Formstück = Abzweig, Anschlußrohr DA 160 PP-Rohr
Bereich = Hofablauf Nähe RW13
Menge: 1,000 St

**3.5.50 Formstück (Bogen, DA 160) einbauen**
Rohrleitungs-Bogen 0-45°, DA 160 verlegen.
Rohrmaterial: Polypropylen, mineralverstärkt gemäß DIN
EN 14758-1-:2005 mit Steckmuffe und werksseitig
eingelegter Lippendichtung, Hochlastrohr mit hoher
Ringsteifigkeit im Schwerlastbereich (SLW-60) KG 2000
o. glw.,
Als Zulage zur Position Anschlussleitung DA 160
herstellen.
Menge: 10,000 St

**3.5.60 Verschlussteller DA 160 einbauen**
Verschlussteller DA 160 bei Abzweigen, Endrohren,
Schachtzuläufen, Blindanschlüssen sowie Abzweigstutzen
bei Betonrohren für den späteren Anschluss der
Anschlussleitung einbauen und dicht schließen.
Verschlussteller aus PP nach DIN EN 14758-1-:2005.
Für Rohrdurchmesser DA 160.
Menge: 4,000 St

#### 3.6 Schachtbauwerke

**3.6.10 Einsteigschächte D = 1000 mm herstellen**
Einsteigschächte F 1,0 herstellen (Beton)
Die Herstellung der Schachtbauwerke hat nach DVWK-
ATV-Regelwerk A 157 zu erfolgen.

Einsteigschächte aus Beton C 40/50 (Bindemittel:
HS-Zement)
nach DIN EN 1917 und DIN V 4034-1, Typ 2 herstellen.
Die Leistung umfasst:
Versetzen des Schachtunterteils gemäß Regelzeichnung
des AGs (Typenschächte) in einem Stück gefertigt mit
Sohlgerinne und Anschlussöffnungen auf einer
Kalksteinsohle 0/45 mm, 30 cm dick, wobei die
Gründungsschichtsohle durchgemessen wird.
Versetzen der Betonschachtfertigteile mit mind. 2
Auflageringen (verschiebesicher) bis OK-Straße bzw.
OK-Gelände nach Angabe der Bauleitung.

Die Verbindung der Betonschachtfertigteile sind mit
Keilgleitringdichtung und Lastübertragungsringen oder
einer Kombination aus beiden herzustellen. In die
Betonfertigteile integrierte Dichtungen sind ebenfalls
zugelassen.

Das Sohlgerinne und die Bermen (Neigung 5 v. H.) sind
aus Beton herzustellen und mit 2 cm Zementglattstrich
mit Härte und Haftmittelzusatz (Voranstrich und
Zementmörtel 1:3)

Versetzen der Schachtabdeckung, rund, Klasse D 400
gemäß DIN EN 124 / DIN 1229 / DIN 19584-C1D, Kennmaß
610 mm; bestehend aus BEGU-Rahmen mit integrierter
Aufnahme-buchse für eine mobile Haltevorrichtung da=38
mm (System Meistep, Fa. Meierguss oder gleichwertig)
und BEGU-Deckel, mit Lüftungsöffnungen; mit dämpfender
Einlage in Rahmen und Deckel; Gewicht ca. 187 kg;
Einschließlich Einsetzten Schmutzfängers (Gewicht ca.
7,5 kg) nach DIN 1221-F, Stahl verzinkt, mit
Kreuzstange.

Einschl. einmaliges regulieren der Geschränke im Zuge
des Straßenbaus.

Sämtliche Höhen-, Querschnitts- und
Richtungsänderungen, Zu- und Abläufe sowie das
Anschließen der Kanalleitungen an den Schacht mit
Gelenkstücken sind in den Einheitspreis einzurechnen,
wenn hierfür im LV nichts anderes vorgesehen ist.

Erforderliche Mehrausschachtung, erforderlicher
Mehrverbau, erforderliche Mehrverfüllung mit
nichtbindigem Füllboden sind in den Einheitspreis
einzurechnen.

Die Standfestigkeit (Statik) der Betonfertigteile ist
auf Verlangen des AG nachzuweisen.
Das Aufmaß gilt von Gerinnesohle bis OK
Schachtabdeckung.

Typenschacht F 1,0:
Wandstärken der Schachtbauteile gemäß oben genannter
DIN, mindestens jedoch 15 cm.

Schachtunterteil (lichte Weite = 1000 mm)
Sohlgerinne bis zum Scheitel des Rohres hochziehen,
Auftrittsbreite auf der Einstiegseite mind. 30 cm).

Sämtliche Höhenversetzte Zu- und Abläufe sind als
Rutsche herzustellen.

Schmutzasserschacht
SW 05 =  2 St Anschlussöffnung für PP DN 150

SW 04 =  2 St Anschlussöffnung für PP DN 150

Anzahl der Schächte: ca. 2 Stück
Menge: 3,700 stgm

**3.6.20 Schacht DN 600 herstellen, Schmutzwasser**
Kompakter Spül- und Kontrollschacht DN 600 aus PP
liefern und gemäß DIN EN 1610 auf vorbereiteter
Grabensohle einbauen

Schacht bestehend aus:
- Schachtboden aus Polypropylen (PP) mit angeformten
KG-  ,  Anschlussmuffen mit bis zu drei Zuläufen DN 150
und einem Ablauf für Anschluss Vollverbundrohr DN 150
einschließlich Dichtring.

- Steigrohr KG2000 SN2 nach DIN EN 14758-1,  Baulänge
1000 mm einschl. Einkürzung auf erforderliches Maß.

- Teleskopabdeckung D 400 mit Dichtring und Lüftung,
quadratisch, verschraubar mit 2
Innensechskantschrauben, Gussdeckel EN 124, 385 mm x
385 mm.

Das Schachtsystem ist unter Beachtung der DIN EN 1610
und den Herstellervorgaben zu verlegen. Bis zu drei
Zulauf- und eine Ablaufleitungen an den Schacht
anschließen. Die nicht genutzten Zulaufstutzen sind mit
einer Abdeckkappe DN 150 verschließen. Die Lieferung
der Abdeckkappe wird gesondert vergütet.
Schachtboden + Steigrohr = Bauhöhe: 1,50 bis 2,00 m
Erforderliche Mehrausschachtung, erforderlicher
Mehrverbau, erforderliche Mehrverfüllung mit
nichtbindigem Füllboden sowie laden und abfahren des
zusätzlich verdrängten Bodens (Zuordnungswert nach EBV:
BM-0*) gegenüber dem Rohrgraben zur freien Verwendung
des AN sind in den Einheitspreis einzurechnen.
Versetzen des Schachtunterteils auf einer
Kalksteinsohle 0/45 mm, 20 cm dick, wobei die
Gründungsschichtsohle durchgemessen wird.

MW temp01  Anschlussöffnungen 1 x DN 150, 1 x DN 200 PP
SW temp02  Anschlussöffnungen 2 x DN 150 PP
SW 09  Anschlussöffnungen 2 x DN 150 PP
Menge: 3,000 St

**3.6.30 Innenabsturz DN 150**
Absturz für Anschlußleitung DN 150 innerhalb des
Schachtbauwerkes herstellen.
Einschließlich Lieferung aller erforderlichen Baustoffe
KG DN 150, 2 * 90°- Rohrbögen, 2 Gelenkstücke,
Übergangsstück und Schellen. Herstellen von Paßstücken
ist einzurechnen. Abrechnung nach vertikalem
Höhenunterschied der Rohrsohle . Der Anschluss an das
Schachtbauwerk ist mit einzukalkulieren.
Anschlussleitung bis ca. 2,50 m.

Innenliegende Absturzleitungen =
1 x  MW 01
1 x  RW 13
Menge: 2,000 St

#### 3.7 Prüfungen/ Untersuchungen

**3.7.10 Kanäle mit Fernsehkamera untersuchen DN/OD 160 bis 200 PP**
Kanäle mit Fernsehkamera untersuchen
Neu verlegte Kanäle vor Abnahme mittels Kanalfernauge
gem. DWA Merkblatt 149 untersuchen.
Die Untersuchung darf nur in vorführfähigem und
gereinigtem Zustand der Haltungen erfolgen. Das
anfallende Wasser ist haltungsweise nach freier Wahl
des AN abzufangen und schadlos abzuleiten. Das
Untersuchungsergebnis ist auf DVD aufzuzeichnen. Ein
Untersuchungsbericht ist anzufertigen und mit der DVD
unverzüglich dem AG in jeweils 2 facher Ausfertigung zu
übergeben.
System: siehe Baubeschreibung (Kanalbau).
Die Daten sind im IBAK-Format i32 für TV-Kandis 4.0 zu
liefern. Von den schadhaften Stellen sind Bilder (9x13
cm) anzufertigen. Die Bilder sind dem AG unverzüglich
zu übergeben.
Rohrdurchmesser:  DA 160 bis DA 200
Anzahl der Haltungen:  20 Stück
Länge der Haltungen  bis 50 m
Menge: 145,000 m

**3.7.20 Prüfung auf Wasserdichtigkeit, DN/OD 160 bis 200 PP**
Wasserdichtigkeitsprüfung
Prüfung auf Wasserdichtigkeit nach DIN EN 1610 der
Anschlussleitung einschließlich Abzweige und Formstücke
durchführen.
Sicherung, An- und Abtransport sowie Vorhaltung der
erforderlichen Geräte und Gestellung des Füllstoffes
mit anschließender schadloser Ableitung werden nicht
besonders vergütet und sind in die Einheitspreise
einzurechnen.
Von der beabsichtigten Dichtigkeitsprüfung ist der AG
rechtzeitig in Kenntnis zu setzen. Von dem Ergebnis der
Prüfung ist eine Niederschrift zu fertigen
(Protokollvordruck nach Lautrich)und dem AG
unverzüglich 3-fach zu übergeben.
Rohrdurchmesser:  DA 160 bis DA 200
Länge der Anschlüsse:  bis 50 m
Wahlweise kann die Dichtigkeitsprüfung auch mittels
Luftdruckprüfung durchgeführt werden. Die
Luftdruckprüfung ist nach DIN EN 1610 mit einem
Prüfdruck von 100 mbar durchzuführen.
Menge: 145,000 m

**3.7.30 Wasserdichtigkeitsprüfung, Schächte DN 1000**
Schächte auf Wasserdichtigkeit prüfen
Wasserdichtigkeitsprüfung für Schächte vor Verfüllung
der Schachtbaugruben durchführen.
Einschl. AN- und Abtransport sowie Vorhaltung der
erforderlichen Geräte, Sicherungs- und
Absperreinrichtungen, Gestellung des Füllstoffes mit
anschließen der schadloser Ableitung. Von der
beabsichtigten Dichtigkeitsprüfung ist der AG
rechtzeitig in Kenntnis zu setzen. Von dem Ergebnis ist
eine Niederschrift zu
fertigen. Füllen der Schächte bis 5,00 m Tiefe mit
Wasser bis OK. Schachtabdeckung, bei Schächten über
5,00 m Tiefe max Druck: 0,5 bar.
Abgerechnet wird die Schachttiefe von OK.
Schachtabdeckung bis Rohrsohle.
Für Schacht DN 1000
Anzahl der Schächte: ca. 2 Stück
Menge: 3,700 stgm

**3.7.40 Wasserdichtigkeitsprüfung, Schächte DN 600**
Schächte auf Wasserdichtigkeit prüfen
Wasserdichtigkeitsprüfung für Schächte vor Verfüllung
der Schachtbaugruben durchführen.
Einschl. AN- und Abtransport sowie Vorhaltung der
erforderlichen Geräte, Sicherungs- und
Absperreinrichtungen, Gestellung des Füllstoffes mit
anschließen der schadloser Ableitung. Von der
beabsichtigten Dichtigkeitsprüfung ist der AG
rechtzeitig in Kenntnis zu setzen. Von dem Ergebnis ist
eine Niederschrift zu
fertigen. Füllen der Schächte bis 5,00 m Tiefe mit
Wasser bis OK. Schachtabdeckung, bei Schächten über
5,00 m Tiefe max Druck: 0,5 bar.
Abgerechnet wird die Schachttiefe von OK.
Schachtabdeckung bis Rohrsohle.
Für Schacht DN 600
Anzahl der Schächte: ca. 3 Stück
Menge: 4,800 stgm

**3.7.50 Rammsondierung durchführen**
Rammsondierungen als Kontrollprüfung
Nachweise der Verdichtung im Kanalgraben durchführen
(Rammsondierung).
Zur Leistung gehören An- und Abfahren der Geräte, die
Durchführung der Versuche entsprechend den Richtlinien
einschließlich pausfähiger ausgewerteter Protokolle.
Geforderter Verdichtungswert gemäß ZTVE.
Die Prüfungen sind durch ein anerkanntes Erdbaulabor
durchzuführen.
Diese Kontrollprüfungen sind auf Anweisung des
Auftraggebers auszuführen. Die Ergebnisse sind ebenso
wie die Eigenüberwachungsprüfungen des Auftragnehmers
dem AG 2-fach zu übergeben.
Menge: 10,000 m

### 4 Schottertragschichten

#### 4.1 Tragschichten

*Hinweis*
Info STS:

Material für die Oberflächenbefestigung im Bereich der
Kanalgräben.

**4.1.10 Schottertragschicht 0/45, 20 cm, herstellen**
Schottertragschicht herstellen, Primärbaustoff
Material:  gebrochener Naturstein 0/45 mm
Dicke:  20 cm
Verformungsmaß:  Ev 2 > 80 MPa
Verdichtungsgrad DPr (t): 97 %
Anforderungen an die STS:
Infiltrationsbeiwert Ki >= 1 * 10-5 m/s im eingebauten
Zustand.
SZ-Wert:  Kategorie SZ 22 (< =22  M.-%)
Sieblinie am unterem Siblinienbereich einer STS gem. TL
SoB-StB
Bereiche: Oberflächenbefestigung im Bereich der
Kanalgrabenwiederherstellung.
Unebenheiten in der Oberfläche: gemessen mit einer 4,00
m Richtlatte maximal 20 mm
Zwischen Schule und KITA und vor der Sporthalle
(Versorgergraben)
Menge: 120,000 m3

*Hinweis*
Info wassergebundene Wegedecke:

Bei Herstellung der Deckschicht sind die Anforderungen
an ungebundene Tragschichten und wassergebundene
Deckschichten gemäß "FLL - Fachbericht zu Planung, Bau
und Instandhaltung von Wassergebundenen Wegen", ZTV
SoB-StB, TL SoB-StB, TL Gestein-StB, DIN 18035-5 und
ATV DIN 18315 zu beachten.

**4.1.20 wassergebundene Deckschicht 0/8, 4 cm, herstellen**
Deckschicht für wassergebundene Oberflächen herstellen
und verdichten. Einbau auf der wiederhergestelleten
Schotterfläche.
Nur im Bereich zwischen Schule und KITA.
Aufbau auf einer Schottertragschicht 0/45 mm
(gesonderte Position)

Körnung =  0 -8 mm.
Einbaustärke =  verdichtet min. 4 cm
Einbaugewicht =  2,0 to/m3 im verdichtetem Zustand
Farbe =  Gelb - Beige
Material =  z.B. HanseGrand Typ Münstergelb 0/8
Unebenheiten in der Oberfläche: maximal 5 mm

Vor dem Einbau des Materials muss vom AN die Abnahme
des Schotterfeinplanum beantragt werden.
Das Material ist erdfeucht einzubauen und statisch mit
einer entsprechenden Walze zu verdichten.
Die Decke ist zweimal nachzubehandeln durch kreuzweise
harken, wässern je nach Feuchtigkeit und standfest
verdichten.
Menge: 330,000 m2

*Hinweis*
Schottermaterial 0/100
Ersatzmassen für Bodenaustausch unterhalb der
Grundungsschicht im Bereich der Kanaltrasse.
Bereiche in denen die vorgesehenen Ersatzmassen
(Gründungsschicht) 0/45 nicht ausreichend sind.

**4.1.30 Schotter 0/100 einbauen, Stabilisierung**
Schotter zur Stabilisierung einbauen, im Bereich der
Kanaltrasse.
Material: HKS 0/100 mm, gebrochen, stetig
kornabgestuft, frostsicher, raumbeständig mit max. 7%
Feinanteilen im Anlieferungszustand, Eignungs- und
Herkunftsnachweis ist zu liefern.
Dicke: nach Angabe der Bauleitung in unterschiedlichen
Stärken.
Zur Stabilisierung des Untergrundes profilgerecht und
planumsgerecht einbauen und verdichten.
Verdichtungsgrad: Dpr. = 103 %,
Verformungsmodul Ev 2 = min. 45 MN/m²,
Genauigkeit +/- 3 cm
Nach dem Einbau des Materials muss vom AN die Abnahme
beantragt werden.
Abrechnung erfolgt nach Lieferscheinen. Das Einbauen
ist vorher mit der BÜ abzusprechen.
Menge: 45,000 t

### 5 Versorgungsleitungen

#### 5.1 Tiefbauarbeiten für Versorgungsleitungen

**5.1.10 Bodenaushub, T. 0,00-1,00 m, Abfuhr BM-0**
Bodenaushub, Abtransport
Boden nach DIN 18300 für
Versorgungsleitungs-/Rohrgräben und -Bauwerke ausheben.
Den Boden nach EBV: BM-0 laden und zur freien
Verwertung nach Wahl des AN abfahren.

Der gegebenenfalls notwendige Verbau und die
Wasserhaltung wird nach einer bes. Position vergütet.
Baugrubentiefe von 0,00 - 1,10 m, gemessen von der
Oberkante der gepl. Verkehrsflächen.
Baugrubenbreite = 0,40 - 1,10 m.
Die Herstellung und Abrechnung hat gem. der Lagepläne
und der Grabenprofile oder nach Angaben des AG zu
erfolgen. Die Herstellung von Stufengräben gem. der
Grabenprofile ist eingeschlossen.
Aushub: Boden und Auffüllungen des Homogenbereichs 1
mit lockerer und mitteldichter bis halbfester und
fester Lagerungsdichte; Der Abtrag des Oberbodens oder
des gebundenen und ungebundenen Oberbaus der
Verkehrsflächen sowie Arbeiten für Gelände-Abtrag und
-Auftrag werden nach gesonderten Positionen vergütet.
Abfahren des Aushubbodens BM-0 nach EBV.
Abfallschlüsselnummer 17 05 04
mineralischer Anteil = 50 Vol.-%.
Menge: 120,000 m³

**5.1.20 Boden für die Verfüllung liefern**
Füllboden liefern und einbauen
Boden für die Verfüllung der Baugruben und Rohrgräben
liefern. Einbau oberhalb der Leitungszone.
Material: nichtbindiger, frostsicherer, korn- und
raumbeständiger Füllboden (Bodengruppen nach DIN 18196:
SW / SE / SI / GW / GE / GI; bis 30 mm Korngröße)
Abgerechnet wird nach eingebautem Volumen im
verdichteten Zustand. Den verdrängten Boden laden und
(nach Fraktionen getrennt) zur Verwertungsstelle des AG
abfahren. Die Abrechnung der Verfüllung erfolgt von UK
Straßenkonstruktion bzw. Gelände oder nach Angabe des
AG bis 30 cm über Rohrscheitel bzw. Kastenprofil, wobei
der gesamte Rohrgraben durchgemessen wird. Schächte
werden mit einer Verdrängung von 1,33 m³/stgm Schacht
abgezogen. (Die Abrechnung gilt nicht für
Sonderbauwerke)
Menge: 75,000 m3

**5.1.30 Offene Wasserhaltung Baugruben**
Offene Wasserhaltung zum Freihalten der langgestreckten
Baugrube der VL von Grund- und Bodenwasser nach
geologischen und hydraulischen Erfordernissen
entsprechend den Angaben in der Baubeschreibung /
Bodengutachten sowie zum schadlosen Ableiten des
geförderten Wassers durchführen.
Anlage betriebsbereit aufbauen, vorhalten, betreiben
und abbauen.
Erforderliche Erdarbeiten, Wasserfassungen, Zu- und
Ableitungen, Drainrohre, Kiespackungen oder Granulat,
Mehraushub und Abfuhr des verdrängten Bodens zur freien
Verwendung des AN, Sand- und Schlammfänge,
Reserveeinrichtungen (ausgenommen Notstromanlage) sowie
Umbauen bzw. Umsetzen der Anlage werden nicht gesondert
berechnet und sind mit dieser Position abgegolten.
Baugrube der Versorgungsleitungen (VL)
Förderdurchfluss je m Baugrube über 0,25 bis 1 m3/h,
geodätische Förderhöhe ab Baugrubensohle bis 3,0 m.
Ableitung nach Wahl des AN zum Vorfluter herstellen.
Entfernung zum Vorfluter max. 100 m, Vorfluter =
städtischer RW-Kanal.
Menge: 150,000 m

**5.1.40 Bodenaushub in Handschachtung (Zulage)**
Bodenaushub in Handschachtung (Zulage)
Boden in Handschachtung lösen als Zulage zu der
entsprechenden Bodenposition. Das Aufmaß erfolgt nach
Profilen abzüglich des Hindernisquerschnittes. Die
Abrechnung erfolgt bis zur Baugrubensohle für einen
seitlichen Sicherheitsabstand von 30 cm links und
rechts des Hindernisses sowie 30 cm oberhalb des
Hindernisses.
Bereich: Rohrleitungen, Kabel, Gleise, Fundamente,
Mauern, Wurzelbereiche usw.
Menge: 5,000 m³

**5.1.50 Kopflöcher herstellen, T = 0-1,50 m**
Kopflöcher auf Anweisung des AG in ausreichender Größe
herstellen.
Baugrubentiefe von 0,00 - 1,50  m, gemessen von der
Oberkante der Verkehrsflächen bzw. Gelände.
Einschließlich:
- erforderlicher Erd-, Verbau-, Wasserhaltungsarbeiten,
- Freilegung des VL-Anschlusses bis 30 cm unterhalb der
VL in Handschachtung,
- Verfüllung des Kopfloches mit nichtbindigem Füllboden
oder geeignetem seitl. gelagertem Aushub,
- Abfuhr des verdrängten Bodens zur freien Verwertung
nach Wahl des AN.
Aushub: Boden und Auffüllungen mit lockerer bis
mitteldichter Lagerungsdichte; Der ggfls. erforderliche
Abtrag des Oberbodens oder des gebundenen und
ungebundenen Oberbaus der Verkehrsflächen wird nach
gesonderten Positionen vergütet. Mit bis zu 5 %
Volumenanteil Bauschutt. Bauschutt vorabsieben, laden
und entsorgen. Bedarf an der Haupttrassen und den
Hausanschlüssen: ca. 15 Kontrollen/Proben an der neuen
Wasserleitung.
Abgerechnet wird die Größe des fertigen Kopfloches gem.
Aufmaß.
Abfahren des Aushubbodens BM-0 nach EBV.
Abfallschlüsselnummer 17 05 04
mineralischer Anteil = 50 Vol.-%.
Menge: 15,000 m³

**5.1.60 Füllboden 0/2 einbauen, unterhalb LZ**
Füllboden 0/2 liefern und einbauen
Füllboden liefern und im Leitungsgraben und Baugruben
der verlegten Versorgungsleitungen (VL) einbauen und
lagenweise verdichten. Material: sauberer, unbelasteter
(gem. LAGA 2004: Z0 oder nach EBV: BM-0 Sternchen),
nichtbindiger, frostsicherer, korn- und raumbeständiger
Füllboden (Bodengruppen nach DIN 18196: SW / SE / SI )
mit einer Gesteinskörnung von 0/2 mm.
Baugrubensohle mit 10 cmFüllboden absanden und nach der
sukzessiven Verlegen der betriebsfertigen VL lagenweise
Füllboden einbauen. Einschl. der Erschwernisse durch
die frei liegenden VL im Leitungsgraben
und den lagenweisen Einbau und die Verdichtung des
Materials rundum die VL.
Anzahl der VL: 1 bis 20 Stück (gem. der Verlegepläne
Wasser, Strom, Info-TK, Breitband, kalte Nahwärme und
Beleuchtung mit diversen Grabenprofilen) in 1 bis 2
horizontalen Lagen.
Abgerechnet wird nach eingebautem Volumen im
verdichteten Zustand. Die Abrechnung der Verfüllung
erfolgt von Oberkante Gründungsschicht/Baugrubensohle
bis 20 cm über Scheitel der obersten VL oder nach
Angabe des AG wobei der gesamte
Rohrgraben durchgemessen wird.
Menge: 15,000 m³

**5.1.70 Füllboden 0/2 einbauen, oberhalb LZ**
Füllboden liefern und einbauen
Füllboden liefern und für die Verfüllung der Baugruben
und Rohrgräben oberhalb der Leitungszone einbauen und
lagenweise verdichten. Material: sauberer, unbelasteter
(gem. LAGA 2004: Z0oder nach EBV: BM-0 Sternchen ),
nichtbindiger, frostsicherer, korn- und
raumbeständiger Füllboden (Bodengruppen nach DIN 18196:
SW / SE / SI / GW / GE / GI) mit einer Gesteinskörnung
von max. 0/60 mm oder kleiner. Abgerechnet wird nach
eingebautem Volumen im verdichteten Zustand.
Baugrube oberhalb der LZ mit 10 cm Füllboden absanden
und nach der sukzessiven Verlegen der betriebsfertigen
VL lagenweise Füllboden einbauen
Die Abrechnung der Verfüllung erfolgt von Oberkante
Leitungszone (20 cm über Scheitel der obersten VL) bis
UK Straßenoberbau (Erdplanum der Verkehrsfläche) oder
nach Angabe des AG wobei der gesamte Rohrgraben
durchgemessen wird. Auf dem Erdplanum muss ein
Verformungsmodul von EV2 = 45 MPa erreicht werden.
Menge: 15,000 m³

**5.1.80 Kabelschutzrohr Stange PVC-U DN 110**
Schutzrohre verlegen, DN 110 mm PVC-U-Schutzrohrohr als
Stangenware einschließlich aller Form- und
Verbindungsstücke sowie Abstandshalter auf 5 cm starker
Sandbettung verlegen.
Rohre bis 10 cm über Rohrscheitel mit Sand abdecken,
Sandlieferung und Einbau sind in ges. Position
vergütet.
Außendurchmesser: DN 110
Verlegeart: Als 1- bis 6-zügiger Schutzrohrstrang in 1
bis zwei Lagen gem. "Trassenplan" und der
"Grabenprofile".
Einschl. Einbau der passenden Abstandhalter, die alle
2,50 m Trassenlänge gem. der Einbauanleitung des
Herstellers anzuordnen sind.
Die Rohrenden sind wirksam gegen das Eindringen von
Erdreich zu verschließen.
Abgerechnet wird die Länge der verlegten Schutzrohre
unabhängig von der Anzahl der Züge und der
unterschiedlichen Durchmesser in der Trasse.
Menge: 60,000 m

**5.1.90 Kabelschutzrohr Flex (flexibele PE-Rohre) DN 110**
Kabelkanal aus flexibeln PE-Rohren (schlagzäh, frost-
und korrosionsbeständig) mit angeformter Steckmuffe in
5 cm starker Sandbettung verlegen.
Rohre bis 10 cm über Rohrscheitel mit Sand abdecken,
Sandlieferung und Einbau sind in ges. Position
vergütet.
Wandstärke mindestens 3 mm.
Länge Ringbund: ca. 50 m
flexibel mit Einzugschnur
Druckfestigkeitsklasse 450 (Standardtyp)
Im Preis enthalten ist das Einziehen der Zugdrähte.
Die Enden mit vom AN zu liefernden Endkappen abdichten.
Nicht zusammenhängend verlegen.
Anpassen und anbinden der Rohre an die
Kabelkontrollschächte.
Einschließlich Lieferung aller Zubehör-Materialien und
Abstandshalter durch den AN.
Abgerechnet wird nach lfdm. PE- Rohr.
Menge: 120,000 m

**5.1.100 Fertigteil AZK 65/60**
Fertigteilabzweigkästen gem. Hinweise des Herstellers
in Zementmörtel MG III versetzen und verfugen,
die Bodenplatte ist auf 15 cm Splitt, 2-11 mm, zu
verlegen.
Einschl. herstellen der erf. Rohröffnungen, sowie
verschließen der nicht benötigten Öffnungen mit
Zementmörtel.
Abzweigkasten 65 x 60 cm i.L.
Klasse B
Bestehend aus: Bodenplatte, Kastenrahmen, Deckelrahmen
mit Einfassung in Grauguß bzw. Profilst. Deckel mit
Einfassung in
Grauguß bzw. Profilstahl und TBA  Aufdruck,
Schmutzschale.
Menge: 3,000 St

**5.1.110 Zwischenrahmen 65/60**
Einzelteile der Fertigteilabzweigkästen gem. den
Hinweisen des Herstellers in Zementmörtel MG III
versetzen und verfugen.
Abzweigkasten 65 x 60 cm i. L.
Klasse B
Bestehend aus Zwischenrahmen verschiedener Bauhöhen.
Sowie weiteres Zubehör: Kabeleinführungsplatten etc.
Einbau bei verschiedenen AZK.
Menge: 3,000 St

**5.1.120 Trassenwarnband verlegen**
Trassenwarnband des AG verlegen
Trassenwarnband vom Lagerplatz der SWMS abholen,
(einschl. aller Transportkosten) und 20 cm oberhalb der
neu verlegten Leitungen (u.a. für Beleuchtung, Info,
Niederspannung, Fernwärme, Wasser, Gas, Kabelschutz) im
Zuge der Grabenverfüllung verlegen. Bei
Mehrfachbelegung der Leitungsgräben liegen die
Trassenwarnbänder mit max. 40 cm Abstand nebeneinander.
Menge: 150,000 m

**5.1.130 Kabelabdeckung verlegen**
Kabelabdeckungen aus Kunststoff des AG verlegen
Kabelabdeckungen vom Lagerplatz der SWMS abholen,
(einschl. aller Transportkosten) und 20 cm oberhalb der
neu verlegten Leitungen (Strom MSP.-Kabel / Verseilter
Kabelstrang) verlegen.
Menge: 150,000 m

**5.1.140 Erschwerniszulage Leitungsquerung**
Erschwerniszulage für das Unterqueren von querenden
Versorgungsanlagen jeglicher Art. Erschwernisse gelten
für alle Arbeiten am Leitungsgraben und zur Verlegung
der Schutzrohre, z.B. Wasserhaltung, Verbau,
Auskofferung, Leitungsverlegung, Grabenverfüllung usw.
Abgerechnet wird die Anzahl der vorhandenen,
längsverlegten Einzelkabel/Schutzrohre und Leitungen
bis DA 160, die unterquert werden, Ausnahme: Mehrere
Einzelkabel, Schutzrohre und/oder verdrillte
Kabelsysteme, die in einem Querschnitt von 50 cm
Durchmesser verlegt sind, werden nur einmal vergütet.
Kreuzungswinkel zur gepl. VL: 40° bis 90°.
Menge: 5,000 St.

**5.1.150 Erschwerniszulage längs verl. Kabel**
Erschwerniszulage bei der Auskofferung infolge
längsverlaufender Versorgungsanlagen jeglicher Art.
Erschwernisse gelten für alle Arbeiten am
Leitungsgraben und zur Verlegung der Schutzrohre, z.B.
Wasserhaltung, Verbau, Auskofferung, Leitungsverlegung,
Grabenverfüllung usw.
Abgerechnet wird die Anzahl der vorhandenen,
längsverlegten Einzelkabel/Schutzrohre und Leitungen
bis DA 160, die im Beilauf liegen bzw. unterquert
werden, Ausnahme: Mehrere
Einzelkabel, Schutzrohre und/oder verdrillte
Kabelsysteme, die in einem Querschnitt von 50 cm.
Durchmesser verlegt sind, werden nur einmal vergütet.
Kreuzungswinkel zur gepl. VL: kleiner 40°.
Menge: 20,000 m

**5.1.160 Querleitungen sichern**
Ver- und Entsorgungsleitungen sowie Kabel/Schutzrohre
aller Art, welche in Querrichtung (40 bis 90 Grad
Kreuzungswinkel) im Graben liegen, aufhängen, sichern
oder abfangen, inkl. der
zur Sicherung erforderlichen Materialien und
Erdarbeiten. Vergütung ausschließlich bei
nachweislicher Leitungssicherung. Abgerechnet wird die
Anzahl der vorhandenen, kreuzenden Ver- und
Entsorgungsleitungen aller Art bis DA 250 sowie
Schutzrohre bis DA 160, die nachweislich gesichert
wurden; Ausnahme: Zusammenhängende Ver- und
Entsorgungsleitungen sowie Kabel/Schutzrohre bis 50 cm
Breite werden nur 1 x vergütet.
Menge: 3,000 St.

**5.1.170 Längsleitungen sichern**
Ver- und Entsorgungsleitungen sowie Kabel/Schutzrohre
aller Art, welche in Längsrichtung (im Beilauf) im
Graben liegen, aufhängen, sichern oder abfangen, inkl.
der zur Sicherung
erforderlichen Materialien und Erdarbeiten. Vergütung
ausschließlich bei nachweislicher Leitungssicherung.
Abgerechnet wird die Anzahl der vorhandenen,
längsverlaufenden Ver- und Entsorgungsleitungen aller
Art bis DA 250 sowie Schutzrohre bis DA 160, die
nachweislich gesichert wurden; Ausnahme:
Zusammenhängende Ver- und Entsorgungsleitungen sowie
Kabel/Schutzrohre bis 50 cm Breite/Höhe werden nur 1 x
vergütet.
Menge: 45,000 m

**5.1.180 Rückbau Winkelstütze (Versorgeranschluss Gebäude)**
Rückbau, lagern und wiedereinbau der vorhandenen
Winkelstützen im Bereich der Hausanschlussleitungen der
Versorger inkl. Zaunelement aufnehmen lagern und
wiedereinsetzen.
Baugrube inkl. frei zu wählender Verbau vom AN ca. 2,00
x 1,50 x 1,00 m.
Menge: 1,000 psch

### 6 Stundenlohnarbeiten

#### 6.1 Arbeitskräfte/ Maschinen

*Hinweis*
Vorbemerkungen Stundenlohnarbeiten
Zuschläge fur Mehr-, Nacht-, Sonntags- und
Feiertagsarbeit sowie Erschwerniszuschläge sind nicht
in die Stundenverrechnungssätze mit einzubeziehen,
sondern - sofern sie nicht schon als
Teilleistungspositionen im Leistungsverzeichnis
enthalten sind - im Bedarfsfall zu vereinbaren und
gesondert nachzuweisen.

Der Bieter erklärt, dass der Stundenverrechnungssatz
unter Beachtung der preisrechtlichen Vorschriften
ermittelt wurde und unabhängig von der Anzahl der
abgerechneten Stunden gilt.

Stundenlohnarbeiten werden nur vergutet, wenn deren
Ausfuhrung von der Objektüberwachung des AG angeordnet
wurde (zu Paragraph 2 Nr. 10 VOB/B).

**6.1.10 Poliere**
Stundenlohnarbeiten durch Arbeitskräfte auf Anordnung
des AG ausführen.
Der Verrechnungssatz für die jeweilige Arbeitskraft
umfaßt sämtliche Aufwendungen, insbesondere den
tatsächlichen Lohn einschließlich vermögenswirksamer
Leistungen mit den Zuschlägen für Gemeinkosten
(Sozialkassenbeiträge, Winterbauumlage und dgl.), sowie
Lohn- bzw. Gehaltsnebenkosten und Zuschläge für
Überstunden. Zuschläge für Nacht-, Sonntags- und
Feiertagsarbeit werden gesondert vergütet.
Poliere, Schachtmeister oder dgl.
Menge: 5,000 Std

**6.1.20 BFA (V 1)**
Stundenlohnarbeiten durch Arbeitskräfte auf Anordnung
des AG wie vor bschrieben ausführen, jedoch
Baufacharbeiter (Berufsgruppe V 1).
Menge: 10,000 Std

**6.1.30 Bauwerker (VII)**
Stundenlohnarbeiten durch Arbeitskräfte auf Anordnung
des AG wie vor bschrieben ausführen, jedoch
Bauwerker (Berufsgruppe VII).
Menge: 15,000 Std

**6.1.40 LKW-Kipper 12 t**
Stundenlohnarbeiten durch Lastkraftwagen auf Anordnung
des AG ausführen.
Der Verrechnungssatz für den jeweiligen LKW umfaßt
sämtliche Aufwendungen für den Einsatz des LKW,
insbesondere Gerätevorhalte- und Betriebsstoffkosten
sowie sämtliche Zuschläge einschließlich der Kosten für
den Fahrer. Der Verrechnungssatz gilt für das zum
Zeitpunkt des Abrufes einsatzbereit auf der Baustelle
befindliche Fahrzeug.
Vergütet werden die tatsächlich geleisteten
Arbeitsstunden nach der tatsächlichen Nutzlast des
jeweiligen LKW (ohne Erhöhung der Nutzlaststufe für
Sonderfahrzeuge).
LKW-Kipper, ca. 12 t Nutzlast.
Menge: 5,000 Std

**6.1.50 Bagger 0,4-1,0 m3**
Stundenlohnarbeiten durch Baugeräte auf Anordnung des
AG ausführen.
Der Verrechnungssatz für das jeweilige Gerät umfasst
sämtliche Aufwendungen für den Einsatz, insbesondere
Gerätevorhalte- und Betriebsstoffkosten sowie sämtliche
Zuschläge einschließlich der Kosten für das
Bedienungspersonal. Der Verrechnungssatz gilt für das
zum Zeitpunkt des Abrufes einsatzbereit auf der
Baustelle befindliche Baugerät.
Vergütet werden die tatsächlich geleisteten
Arbeitsstunden. Bagger über 0,4 bis 1,0 m3.
Menge: 5,000 Std

**6.1.60 Frontl.L - 45 kW**
Stundenlohnarbeiten durch Baugeräte auf Anordnung des
AG wie vor beschrieben ausführen, jedoch
Frontlader, luftbereift bis 45 kW.
Menge: 5,000 Std

**6.1.70 Ruettl.ueb. 1,3 t**
Stundenlohnarbeiten durch Baugeräte auf Anordnung des
AG wie vor beschrieben ausführen, jedoch
Flächenrüttler (Rüttelverdichter) über 1,3 t.
Menge: 2,500 Std

**6.1.80 Kompressor**
Stundenlohnarbeiten durch Baugeräte auf Anordnung des
AG wie vor beschrieben ausführen, jedoch
Kompressor bis 5 m3/min.
Menge: 2,500 Std

**6.1.90 Elektropumpe**
Stundenlohnarbeiten durch Baugeräte auf Anordnung des
AG wie vor beschrieben ausführen, jedoch
Elektropumpe, Pumpenleistung 20 m3/h, einschl. 50 m
Ablaufleitung.
Menge: 5,000 Std

USt %: 19,00
